# Lloseta tàctil antilliscant de poliuretà termoplàstic (TPU)

- Propietat de l'arxiu: CYPE INGENIEROS, S.A.
- Format: FIEBDC-3/2002
- Divisa: EUR
- Costos indirectes: 3.00 %
- IVA: 21.00 %

## S Senyalització i equipament

### ST Sistemes per a paviments tàctils

#### STL Llosetes

**STL010** m² Lloseta tàctil antilliscant de poliuretà termoplàstic (TPU).
Lloseta tàctil antilliscant de poliuretà termoplàstic (TPU), de 458x420x1,7 mm, amb botons de 25 mm de diàmetre i 5 mm d'altura, de color negre, Euroclasse Cfl-s1 de reacció al foc, segons UNE-EN 13501-1, d'adherència R-10, segons DIN-EN 16165, fixada amb adhesiu de contacte, sobre capa fina de pasta anivelladora aplicada sobre el paviment.
Inclou: Neteja del paviment. Aplicació de la capa anivelladora. Fixació de la lloseta tàctil.
Criteri d'amidament de projecte: Superfície mesurada segons documentació gràfica de Projecte.
Criteri de mesura d'obra: Es mesurarà la superfície realment executada segons especificacions de Projecte.

| Codi | Ut | Descripció | Rendiment | Preu | Import |
|---|---|---|---|---|---|
| mt09mcp200a | kg | Pasta anivelladora de terres, CT - C20 - F6 segons UNE-EN 13813, composta por ciments especials, àrids seleccionats i additius, per a espessors de 2 a 5 mm, utilitzada en anivellació de paviments. (material) | 2.000 | 0.76 | 1.52 |
| mt18dww010b | kg | Adhesiu de contacte a base de resina acrílica en dispersió aquosa, per a llosetes tàctils antilliscants. (material) | 0.350 | 6.20 | 2.17 |
| mt47pta040c | m² | Lloseta tàctil antilliscant de poliuretà termoplàstic (TPU), de 458x420x1,7 mm, amb botons de 25 mm de diàmetre i 5 mm d'altura, de color negre, Euroclasse Cfl-s1 de reacció al foc, segons UNE-EN 13501-1, d'adherència R-10, segons DIN-EN 16165, per fixar amb adhesiu sobre el paviment. (material) | 1.050 | 28.25 | 29.66 |
| mo011 | h | Oficial 1ª muntador. (mà d'obra) | 0.216 | 29.34 | 6.34 |
| mo080 | h | Ajudant muntador. (mà d'obra) | 0.216 | 25.28 | 5.46 |
| % | % | Costos directes complementaris | 2 % | 45.15 | 0.90 |
|  |  | Costos directes |  |  | 46.05 |
