# Jardinera

- Propietat de l'arxiu: CYPE INGENIEROS, S.A.
- Format: FIEBDC-3/2002
- Divisa: EUR
- Costos indirectes: 3.00 %
- IVA: 21.00 %

## U Urbanització interior de la parcel·la

### UM Mobiliari urbà

#### UMJ Jardineres

**UMJ010** U Jardinera.
Jardinera quadrada de ferro colat, de 60x60x50 cm, pintada en color negre, amb fixació per gravetat.
Inclou: Replanteig d'alineacions i nivells. Col·locació i fixació de les peces.
Criteri d'amidament de projecte: Nombre d'unitats previstes, segons documentació gràfica de Projecte.
Criteri de mesura d'obra: Es mesurarà el nombre d'unitats realment executades segons especificacions de Projecte.

| Codi | Ut | Descripció | Rendiment | Preu | Import |
|---|---|---|---|---|---|
| mt52mug100a | U | Jardinera quadrada de ferro colat, de 60x60x50 cm, pintada en color negre. (material) | 1.000 | 812.00 | 812.00 |
| mo041 | h | Oficial 1ª construcció d'obra civil. (mà d'obra) | 0.396 | 28.42 | 11.25 |
| mo087 | h | Ajudant construcció d'obra civil. (mà d'obra) | 0.647 | 25.28 | 16.36 |
| % | % | Costos directes complementaris | 2 % | 839.61 | 16.79 |
|  |  | Costos directes |  |  | 856.40 |
