# Skimmer

- Propietat de l'arxiu: CYPE INGENIEROS, S.A.
- Format: FIEBDC-3/2002
- Divisa: EUR
- Costos indirectes: 3.00 %
- IVA: 21.00 %

## U Urbanització interior de la parcel·la

### UP Piscines

#### UPM Complements per a vas de piscina

**UPM010** U Skimmer.
Skimmer complet, d'acer inoxidable AISI 316L, amb connexió d'aspiració. Inclús cistell, tapa i connexió equipotencial.
Inclou: Muntatge, connexionat i comprovació del seu correcte funcionament.
Criteri d'amidament de projecte: Nombre d'unitats previstes, segons documentació gràfica de Projecte.
Criteri de mesura d'obra: Es mesurarà el nombre d'unitats realment executades segons especificacions de Projecte.

| Codi | Ut | Descripció | Rendiment | Preu | Import |
|---|---|---|---|---|---|
| mt47ped031 | U | Skimmer complet, d'acer inoxidable AISI 316L, amb connexió d'aspiració, inclús cistell, tapa i connexió equipotencial. (material) | 1.000 | 1522.90 | 1522.90 |
| mo008 | h | Oficial 1ª lampista. (mà d'obra) | 0.300 | 30.63 | 9.19 |
| mo107 | h | Ajudant lampista. (mà d'obra) | 0.300 | 26.36 | 7.91 |
| % | % | Costos directes complementaris | 2 % | 1540.00 | 30.80 |
|  |  | Costos directes |  |  | 1570.80 |
