# Mòdul de tanca metàl·lica de perfils buits, per a encastar

- Propietat de l'arxiu: CYPE INGENIEROS, S.A.
- Format: FIEBDC-3/2002
- Divisa: EUR
- Costos indirectes: 3.00 %
- IVA: 21.00 %

## U Urbanització interior de la parcel·la

### UV Tancaments exteriors

#### UVX Mòduls de perfils metàl·lics

**UVX020** U Mòdul de tanca metàl·lica de perfils buits, per a encastar.
Mòdul de clos metàl·lic de 1440 mm de longitud, format per perfils buits de secció circular, d'acer galvanitzat (Z 275), acabat lacat en color RAL de 2 mm d'espessor, 60 mm de diàmetre i 2300 mm d'altura, amb una separació màxima de 100 mm entre els perfils, amb tapa superior semiesfèrica de plàstic i una base horitzontal metàl·lica, de 60x100 mm, fixada als perfils mitjançant soldadura, per encastar 300 mm en mur de formigó.
Criteri de valoració econòmica: El preu no inclou el mur de formigó.
Inclou: Replanteig. Presentació dels mòduls. Aplomat i anivellament dels mòduls. Fixació a l'armadura del mur.
Criteri d'amidament de projecte: Nombre d'unitats previstes, segons documentació gràfica de Projecte.
Criteri de mesura d'obra: Es mesurarà el nombre d'unitats realment executades segons especificacions de Projecte.

| Codi | Ut | Descripció | Rendiment | Preu | Import |
|---|---|---|---|---|---|
| mt26aae150c | U | Mòdul de clos metàl·lic de 1440 mm de longitud, format per perfils buits de secció circular, d'acer galvanitzat (Z 275), acabat lacat en color RAL de 2 mm d'espessor, 60 mm de diàmetre i 2300 mm d'altura, amb una separació màxima de 100 mm entre els perfils, amb tapa superior semiesfèrica de plàstic i una base horitzontal metàl·lica, de 60x100 mm, fixada als perfils mitjançant soldadura. (material) | 1.000 | 306.00 | 306.00 |
| mt08var050 | kg | Filferro galvanitzat per a lligar, de 1,30 mm de diàmetre. (material) | 0.100 | 1.50 | 0.15 |
| mo018 | h | Oficial 1ª serraller. (mà d'obra) | 0.599 | 28.86 | 17.29 |
| mo059 | h | Ajudant serraller. (mà d'obra) | 0.599 | 25.36 | 15.19 |
| % | % | Costos directes complementaris | 2 % | 338.63 | 6.77 |
|  |  | Costos directes |  |  | 345.40 |
