# Assaig físic-químic de provetes de formigó endurit

- Propietat de l'arxiu: CYPE INGENIEROS, S.A.
- Format: FIEBDC-3/2002
- Divisa: EUR
- Costos indirectes: 3.00 %
- IVA: 21.00 %

## X Control de qualitat i assaigs

### XE Estructures de formigó

#### XEI Assaigs informatius

**XEI080** U Assaig físic-químic de provetes de formigó endurit.
Assaig físic-químic a realitzar en laboratori acreditat en l'àrea tècnica corresponent, sobre provetes de formigó endurit, preses en obra, per a la determinació de les següents característiques: profunditat de carbonatació segons UNE 112011; contingut de clorurs segons UNE 112010; desgast per fregament sobre dos provetes cilíndriques. Fins i tot desplaçament a obra.
Inclou: Desplaçament a obra. Presa de mostres. Realització dels assajos.
Criteri d'amidament de projecte: Assaig a realitzar, segons documentació del Pla de control de qualitat.

| Codi | Ut | Descripció | Rendiment | Preu | Import |
|---|---|---|---|---|---|
| mt49des010 | U | Repercussió de desplaçament a obra per la presa de mostres. (material) | 1.000 | 0.74 | 0.74 |
| mt49hoe020 | U | Presa en obra de mostres de formigó endurit, quin pes no excedeixi de 50 kg. (material) | 1.000 | 32.02 | 32.02 |
| mt49hoe060 | U | Assaig per determinar la profunditat de carbonatació d'una mostra de formigó endurit, segons UNE 112011. (material) | 1.000 | 31.09 | 31.09 |
| mt49hoe070 | U | Assaig per determinar el contingut de clorurs d'una mostra de formigó endurit, segons UNE 112010. (material) | 1.000 | 142.87 | 142.87 |
| mt49hoe100 | U | Assaig per determinar el desgast per fregament sobre dos provetes cilíndriques de formigó endurit. (material) | 1.000 | 255.97 | 255.97 |
| % | % | Costos directes complementaris | 2 % | 462.69 | 9.25 |
|  |  | Costos directes |  |  | 471.94 |
