# Assaig de beurada bituminosa

- Propietat de l'arxiu: CYPE INGENIEROS, S.A.
- Format: FIEBDC-3/2002
- Divisa: EUR
- Costos indirectes: 3.00 %
- IVA: 21.00 %

## X Control de qualitat i assaigs

### XH Materials bituminosos

#### XHB Barreges bituminoses

**XHB020** U Assaig de beurada bituminosa.
Assaigs a realitzar en laboratori acreditat en l'àrea tècnica corresponent, sobre una mostra de lechada bituminosa, agafada en obra, per a la determinació de les següents característiques: consistència segons NLT 317, resistència al desgast per abrasió segons NLT 320. Fins i tot desplaçament a obra, presa de mostra i informe de resultats.
Inclou: Desplaçament a obra. Presa de mostres. Realització dels assajos. Redacció d'informe dels resultats dels assajos realitzats.
Criteri d'amidament de projecte: Assaig a realitzar, segons documentació del Pla de control de qualitat.

| Codi | Ut | Descripció | Rendiment | Preu | Import |
|---|---|---|---|---|---|
| mt49des010 | U | Repercussió de desplaçament a obra per la presa de mostres. (material) | 1.000 | 0.74 | 0.74 |
| mt49lbi005 | U | Agafament d'una mostra de beurada bituminosa. (material) | 1.000 | 24.98 | 24.98 |
| mt49lbi010 | U | Assaig per determinar la consistència d'una mostra de beurada bituminosa, segons NLT 317. (material) | 1.000 | 23.47 | 23.47 |
| mt49lbi015 | U | Assaig per determinar la resistència al desgast per abrasió d'una mostra de beurada bituminosa, segons NLT 320. (material) | 1.000 | 102.41 | 102.41 |
| mt49lbi120 | U | Informe de resultats dels assaigs realitzats sobre una mostra de beurada bituminosa. (material) | 1.000 | 96.06 | 96.06 |
| % | % | Costos directes complementaris | 2 % | 247.66 | 4.95 |
|  |  | Costos directes |  |  | 252.61 |
