# Assaig de blocs ceràmics

- Propietat de l'arxiu: CYPE INGENIEROS, S.A.
- Format: FIEBDC-3/2002
- Divisa: EUR
- Costos indirectes: 3.00 %
- IVA: 21.00 %

## X Control de qualitat i assaigs

### XL Materials ceràmics

#### XLB Blocs

**XLB010** U Assaig de blocs ceràmics.
Assaigs a realitzar en laboratori acreditat en l'àrea tècnica corresponent, sobre una mostra de bloc ceràmic, agafada en obra, per a la determinació de les següents característiques: característiques dimensionals, estructurals i de forma segons UNE 67030 i UNE-EN 772-16, eflorescències segons UNE 67047, resistència a la gelada segons UNE 67048. Fins i tot desplaçament a obra i informe de resultats.
Inclou: Desplaçament a obra. Presa de mostres. Realització dels assajos. Redacció d'informe dels resultats dels assajos realitzats.
Criteri d'amidament de projecte: Assaig a realitzar, segons documentació del Pla de control de qualitat.

| Codi | Ut | Descripció | Rendiment | Preu | Import |
|---|---|---|---|---|---|
| mt49des010 | U | Repercussió de desplaçament a obra per la presa de mostres. (material) | 1.000 | 0.74 | 0.74 |
| mt49blc020 | U | Presa en obra de mostres de blocs ceràmics, quin pes no excedeixi de 50 kg. (material) | 1.000 | 32.02 | 32.02 |
| mt49blc050 | U | Assaig per determinar les característiques dimensionals, estructurals i de forma d'una mostra de blocs ceràmics, segons UNE 67030 i UNE-EN 772-16. (material) | 1.000 | 96.20 | 96.20 |
| mt49blc060 | U | Assaig per determinar les eflorescències d'una mostra de blocs ceràmics, segons UNE 67047. (material) | 1.000 | 69.96 | 69.96 |
| mt49blc070 | U | Assaig per determinar la resistència a la gelada d'una mostra de blocs ceràmics, segons UNE 67048. (material) | 1.000 | 153.50 | 153.50 |
| mt49blc030 | U | Informe de resultats dels assaigs realitzats sobre una mostra de blocs ceràmics. (material) | 1.000 | 96.06 | 96.06 |
| % | % | Costos directes complementaris | 2 % | 448.48 | 8.97 |
|  |  | Costos directes |  |  | 457.45 |
