# Assaig de revestiment ceràmic

- Propietat de l'arxiu: CYPE INGENIEROS, S.A.
- Format: FIEBDC-3/2002
- Divisa: EUR
- Costos indirectes: 3.00 %
- IVA: 21.00 %

## X Control de qualitat i assaigs

### XL Materials ceràmics

#### XLR Revestiments

**XLR010** U Assaig de revestiment ceràmic.
Assaigs a realitzar en laboratori acreditat en l'àrea tècnica corresponent, sobre una mostra de revestiment ceràmic, agafada en obra, per a la determinació de les següents característiques: característiques dimensionals i aspecte superficial segons UNE-EN ISO 10545-2. Fins i tot desplaçament a obra i informe de resultats.
Inclou: Desplaçament a obra. Presa de mostres. Realització dels assajos. Redacció d'informe dels resultats dels assajos realitzats.
Criteri d'amidament de projecte: Assaig a realitzar, segons documentació del Pla de control de qualitat.

| Codi | Ut | Descripció | Rendiment | Preu | Import |
|---|---|---|---|---|---|
| mt49des010 | U | Repercussió de desplaçament a obra per la presa de mostres. (material) | 1.000 | 0.74 | 0.74 |
| mt49bac020 | U | Presa en obra de mostres de revestiment ceràmic quin pes no excedeixi de 50 kg. (material) | 1.000 | 32.02 | 32.02 |
| mt49bac060 | U | Assaig per determinar les característiques dimensionals i l'aspecte superficial d'una mostra de revestiment ceràmic, segons UNE-EN ISO 10545-2. (material) | 1.000 | 158.23 | 158.23 |
| mt49bac030 | U | Informe de resultats dels assaigs realitzats sobre una mostra de revestiment ceràmic. (material) | 1.000 | 96.06 | 96.06 |
| % | % | Costos directes complementaris | 2 % | 287.05 | 5.74 |
|  |  | Costos directes |  |  | 292.79 |
