# Control tècnic d'obra per OCT en habitatge

- Propietat de l'arxiu: CYPE INGENIEROS, S.A.
- Format: FIEBDC-3/2002
- Divisa: EUR
- Costos indirectes: 3.00 %
- IVA: 21.00 %

## X Control de qualitat i assaigs

### XO Control tècnic

#### XOC Control tècnic

**XOC010** U Control tècnic d'obra per OCT en habitatge.
Control tècnic d'obra per OCT en habitatge plurifamiliar d'entre 5000 i 10000 m² de superfície situada a una distància major de 5 km. Inclús desplaçament a obra i informe de resultats de cadascuna de les missions de control tècnic a realitzar en l'àmbit del segur decennal, relatives al compliment de la garantia obligatòria prevista en l'article 19.1.c de la L.O.E.
Inclou: Control del projecte. Control de l'execució d'obra. Redacció de l'informe de resultats.
Criteri d'amidament de projecte: Missions de control tècnic a realitzar, segons especificacions del contracte entre el promotor i l'OCT.

| Codi | Ut | Descripció | Rendiment | Preu | Import |
|---|---|---|---|---|---|
| mt49oct010nd | U | Control tècnic d'obra per OCT en habitatge plurifamiliar d'entre 5000 i 10000 m² de superfície, situada a una distància major de 5 km. (material) | 1.000 | 5250.00 | 5250.00 |
| % | % | Costos directes complementaris | 2 % | 5250.00 | 105.00 |
|  |  | Costos directes |  |  | 5355.00 |
