# Dispositiu d'ancoratge tèxtil fixat mecànicament a l'estructura de formigó

- Propietat de l'arxiu: CYPE INGENIEROS, S.A.
- Format: FIEBDC-3/2002
- Divisa: EUR
- Costos indirectes: 3.00 %
- IVA: 21.00 %

## Y Seguretat i salut

### YC Sistemes de protecció col·lectiva

#### YCL Línies i dispositius d'ancoratge

**YCL220** U Dispositiu d'ancoratge tèxtil fixat mecànicament a l'estructura de formigó.
Dispositiu d'ancoratge per a fixació mecànica a parament de formigó, de 700 mm de longitud, format per cinta de polièster; 1 baga en un extrem, amb connexió roscada i 1 argolla en l'altre extrem, amortitzable en 1 ús i tac d'expansió metàl·lic, volandera i femella, per assegurar a un operari.
Criteri d'amidament de projecte: Nombre d'unitats previstes, segons Estudi o Estudi Bàsic de Seguretat i Salut.
Criteri de mesura d'obra: Es mesurarà el nombre d'unitats realment col·locades segons especificacions d'Estudi o Estudi Bàsic de Seguretat i Salut.

| Codi | Ut | Descripció | Rendiment | Preu | Import |
|---|---|---|---|---|---|
| mt50spd030a | U | Dispositiu d'ancoratge per a fixació mecànica a parament de formigó, de 700 mm de longitud, format per cinta de polièster; 1 baga en un extrem, amb connexió roscada i 1 argolla en l'altre extrem, classe A1. (material) | 1.000 | 8.05 | 8.05 |
| mt50spd035 | U | Tac d'expansió metàl·lic, volandera i femella. (material) | 1.000 | 0.89 | 0.89 |
| mo120 | h | Peó Seguretat i Salut. (mà d'obra) | 0.060 | 23.81 | 1.43 |
| % | % | Costos directes complementaris | 2 % | 10.37 | 0.21 |
|  |  | Costos directes |  |  | 10.58 |
