# Adaptació de local com caseta provisional per a despatx d'oficina

- Propietat de l'arxiu: CYPE INGENIEROS, S.A.
- Format: FIEBDC-3/2002
- Divisa: EUR
- Costos indirectes: 3.00 %
- IVA: 21.00 %

## Y Seguretat i salut

### YP Instal·lacions provisionals d'higiene i benestar

#### YPC Casetes (lloguer/construcció/adaptació de locals)

**YPC214** m² Adaptació de local com caseta provisional per a despatx d'oficina.
Execució i demolició posterior de les obres d'adaptació de local existent com caseta provisional per a despatx d'oficina en obra, composta per: aïllament tèrmic, distribució interior, instal·lacions de telecomunicacions i electricitat, revestiment de terratzo en sòls, lliscat i pintura en parets, fals sostre de plaques de escaiola, portes de fusta pintades i finestres d'alumini, amb lluna i reixes.
Criteri de valoració econòmica: El preu inclou les ajudes de paleta.
Inclou: Col·locació de l'aïllament tèrmic. Execució de la distribució interior. Revestiment de sòls i parets. Col·locació del fals sostre de plaques. Col·locació de la fusteria. Connexió a les instal·lacions de la pròpia obra. Desconnexió de les instal·lacions. Demolició del conjunt. Fragmentació dels enderrocs en peces manejables. Retirada i arreplegat de enderrocs. Neteja de les restes de l'obra. Càrrega manual d'enderrocs sobre camió o contenidor.
Criteri d'amidament de projecte: Superfície mesurada segons Estudi o Estudi Bàsic de Seguretat i Salut.
Criteri de mesura d'obra: Es mesurarà la superfície realment executada segons especificacions d'Estudi o Estudi Bàsic de Seguretat i Salut.

| Codi | Ut | Descripció | Rendiment | Preu | Import |
|---|---|---|---|---|---|
| mt50cat010e | m² | Adaptació de local existent com caseta provisional d'obra per despatx d'oficina, composta per: aïllament tèrmic; distribució interior amb maó ceràmic buit doble; instal·lacions de telecomunicacions i electricitat i força amb presa exterior a 230 V; revestiment de terratzo en terres; lliscat de guix i pintura en parets; fals sostre de plaques d'escaiola; portes de fusta enrasades i pintades i finestres corredisses d'alumini natural, amb lluna de 6 mm i reixes. (material) | 1.000 | 238.00 | 238.00 |
| % | % | Costos directes complementaris | 2 % | 238.00 | 4.76 |
|  |  | Costos directes |  |  | 242.76 |
