# Transport de plataforma elevadora

- Propietat de l'arxiu: CYPE Ingenieros S.A.
- Format: FIEBDC-3/2016
- Programa: Generador de preus de la construcció. CYPE Ingenieros, S.A.
- Data: 25/01/2025
- Divisa: EUR
- Costos indirectes: 3 %
- IVA: 21 %

## 0 Actuacions prèvies

### 0X Bastides i maquinària d'elevació

#### 0XP Plataformes elevadores

**0XP020** U Transport de plataforma elevadora.
Transport a obra i retirada de plataforma elevadora de tisores, motor elèctric, de 12 m d'altura màxima de treball.
Criteri d'amidament de projecte: Nombre d'unitats previstes, segons documentació gràfica de Projecte.
Criteri de mesura d'obra: Es mesurarà el nombre d'unitats realment executades segons especificacions de Projecte.

| Codi | Ut | Descripció | Rendiment | Preu | Import |
|---|---|---|---|---|---|
| mq07ple020ed | U | Transport a obra i retirada de plataforma elevadora de tisores, motor elèctric, de 12 m d'altura màxima de treball. (maquinària) | 1 | 117.7 | 117.700 |
| % | % | Costos directes complementaris | 2 % | 117.700 | 2.354 |
|  |  | Costos directes |  |  | 120.054 |
