# Reomplert localitzat

- Propietat de l'arxiu: CYPE Ingenieros S.A.
- Format: FIEBDC-3/2016
- Programa: Generador de preus de la construcció. CYPE Ingenieros, S.A.
- Data: 13/06/2024
- Divisa: EUR
- Costos indirectes: 3 %
- IVA: 21 %

## A Condicionament del terreny

### AD Moviment de terres en edificació

#### ADR Rebliments i compactacions

**ADR005** m³ Reomplert localitzat.
Reomplert localitzat amb sorra de 0 a 5 mm de diàmetre, i compactació en tongades successives de 20 cm d'espessor màxim amb corró vibrant de guiat manual.
Inclou: Transport i descàrrega del material de reblert a peu de tall. Estesa del material de reblert en tongades d'espessor uniforme. Humectació o dessecació de cada tongada. Compactació.
Criteri d'amidament de projecte: Volum mesurat sobre les seccions teòriques de l'excavació, segons documentació gràfica de Projecte.
Criteri de mesura d'obra: Es mesurarà, en perfil compactat, el volum realment executat segons especificacions de Projecte, sense incloure els increments per excessos d'excavació no autoritzats.

| Codi | Ut | Descripció | Rendiment | Preu | Import |
|---|---|---|---|---|---|
| mt01ara030 | t | Sorra de 0 a 5 mm de diàmetre, neta. (material) | 1.8 | 8.95 | 16.110 |
| mq01pan070b | h | Mini pala carregadora sobre pneumàtics, de 52 kW/1 m³ kW. (maquinària) | 0.025 | 36.8 | 0.920 |
| mq02roa010a | h | Corró vibrant de guiat manual, de 700 kg, amplada de treball 70 cm. (maquinària) | 0.359 | 9.48 | 3.403 |
| mo113 | h | Peó ordinari construcció. (mà d'obra) | 0.43 | 23.81 | 10.238 |
| % | % | Costos directes complementaris | 2 % | 30.671 | 0.613 |
|  |  | Costos directes |  |  | 31.284 |

Residus:
- col·locació: mt01ara030 Sorra de 0 a 5 mm de diàmetre, neta; factor de residu 0.009

## Recursos

**mt01ara030** t Sorra de 0 a 5 mm de diàmetre, neta
Dades tècniques: Cost energètic 75.000 MJ; Emissió de CO2 4.000 kg; Codi LER 01 04 09; Massa de l'element 1000 kg; Volum 0.625 m3
