# Reomplert localitzat

- Propietat de l'arxiu: CYPE Ingenieros S.A.
- Format: FIEBDC-3/2016
- Programa: Generador de preus de la construcció. CYPE Ingenieros, S.A.
- Data: 13/06/2024
- Divisa: EUR
- Costos indirectes: 3 %
- IVA: 21 %

## A Condicionament del terreny

### AD Moviment de terres en edificació

#### ADR Rebliments i compactacions

**ADR005** m³ Reomplert localitzat.
Reomplert localitzat amb tot-u artificial granític, i compactació en tongades successives de 20 cm d'espessor màxim amb safata vibrant de guiat manual.
Inclou: Transport i descàrrega del material de reblert a peu de tall. Estesa del material de reblert en tongades d'espessor uniforme. Humectació o dessecació de cada tongada. Compactació.
Criteri d'amidament de projecte: Volum mesurat sobre les seccions teòriques de l'excavació, segons documentació gràfica de Projecte.
Criteri de mesura d'obra: Es mesurarà, en perfil compactat, el volum realment executat segons especificacions de Projecte, sense incloure els increments per excessos d'excavació no autoritzats.

| Codi | Ut | Descripció | Rendiment | Preu | Import |
|---|---|---|---|---|---|
| mt01zah010d | t | Tot-u artificial granític. (material) | 2.2 | 10.7 | 23.540 |
| mq01pan070b | h | Mini pala carregadora sobre pneumàtics, de 52 kW/1 m³ kW. (maquinària) | 0.025 | 36.8 | 0.920 |
| mq02rod010d | h | Safata vibrant de guiat manual, de 300 kg, amplada de treball 70 cm, reversible. (maquinària) | 0.359 | 7.16 | 2.570 |
| mo113 | h | Peó ordinari construcció. (mà d'obra) | 0.43 | 23.81 | 10.238 |
| % | % | Costos directes complementaris | 2 % | 37.268 | 0.745 |
|  |  | Costos directes |  |  | 38.013 |

Residus:
- col·locació: mt01zah010d Tot-u artificial granític; factor de residu 0.00709207

## Recursos

**mt01zah010d** t Tot-u artificial granític
Dades tècniques: Cost energètic 127.000 MJ; Emissió de CO2 7.000 kg; Codi LER 01 04 08; Massa de l'element 1000 kg; Volum 0.666667 m3
