# Reomplert localitzat

- Propietat de l'arxiu: CYPE Ingenieros S.A.
- Format: FIEBDC-3/2016
- Programa: Generador de preus de la construcció. CYPE Ingenieros, S.A.
- Data: 28/10/2025
- Divisa: EUR
- Costos indirectes: 3 %
- IVA: 21 %

## A Condicionament del terreny

### AD Moviment de terres en edificació

#### ADR Rebliments i compactacions

**ADR005** m³ Reomplert localitzat.
Reomplert localitzat amb formigó en massa HM-15/P/20/X0, fabricat en central i abocament des de camió.
Inclou: Posta en obra del formigó.
Criteri d'amidament de projecte: Volum mesurat sobre les seccions teòriques de l'excavació, segons documentació gràfica de Projecte.
Criteri de mesura d'obra: Es mesurarà el volum realment executat segons especificacions de Projecte, sense incloure els increments per excessos d'excavació no autoritzats.

| Codi | Ut | Descripció | Rendiment | Preu | Import |
|---|---|---|---|---|---|
| mt10hmf011xc | m³ | Formigó en massa HM-15/P/20/X0, fabricat en central. (material) | 1 | 73 | 73.000 |
| mq01pan070b | h | Mini pala carregadora sobre pneumàtics, de 52 kW/1 m³ kW. (maquinària) | 0.025 | 36.8 | 0.920 |
| mo020 | h | Oficial 1ª construcció. (mà d'obra) | 0.252 | 29.67 | 7.477 |
| mo113 | h | Peó ordinari construcció. (mà d'obra) | 0.919 | 24.86 | 22.846 |
| % | % | Costos directes complementaris | 2 % | 104.243 | 2.085 |
|  |  | Costos directes |  |  | 106.328 |

Residus:
- col·locació: mt10hmf011xc Formigó en massa HM-15/P/20/X0, fabricat en central; factor de residu 0.00148102

## Recursos

**mt10hmf011xc** m³ Formigó en massa HM-15/P/20/X0, fabricat en central
Dades tècniques: Cost energètic 1840.000 MJ; Emissió de CO2 230.000 kg; Codi LER 17 01 01; Massa de l'element 2300 kg; Volum 1.533333 m3
