# Emmacat en caixa per base de solera

- Propietat de l'arxiu: CYPE Ingenieros S.A.
- Format: FIEBDC-3/2016
- Programa: Generador de preus de la construcció. CYPE Ingenieros, S.A.
- Data: 05/07/2024
- Divisa: EUR
- Costos indirectes: 3 %
- IVA: 21 %

## A Condicionament del terreny

### AN Anivellament

#### ANE Empedrats

**ANE010** m² Emmacat en caixa per base de solera.
Emmacat en caixa per base de solera de 20 cm d'espessor, mitjançant reblert i estès en tongades d'espessor no superior a 20 cm de graves procedents de pedrera calcària de 40/80 mm; i posterior compactació mitjançant equip manual amb safata vibrant, sobre l'esplanada homogènia i anivellada.
Criteri de valoració econòmica: El preu no inclou l'execució de l'esplanada.
Inclou: Transport i descàrrega del material de reblert a peu de tall. Estesa del material de reblert en tongades d'espessor uniforme. Humectació o dessecació de cada tongada. Compactació i anivellació.
Criteri d'amidament de projecte: Superfície mesurada segons documentació gràfica de Projecte.
Criteri de mesura d'obra: Es mesurarà la superfície realment executada segons especificacions de Projecte.

| Codi | Ut | Descripció | Rendiment | Preu | Import |
|---|---|---|---|---|---|
| mt01are010a | m³ | Grava de pedrera de pedra calcària, de 40 a 70 mm de diàmetre. (material) | 0.22 | 18.75 | 4.125 |
| mq01pan010a | h | Pala carregadora sobre pneumàtics de 120 kW/1,9 m³. (maquinària) | 0.011 | 45.06 | 0.496 |
| mq02rod010d | h | Safata vibrant de guiat manual, de 300 kg, amplada de treball 70 cm, reversible. (maquinària) | 0.011 | 7.16 | 0.079 |
| mq02cia020j | h | Camió cisterna, de 8 m³ de capacitat. (maquinària) | 0.011 | 118.9 | 1.308 |
| mo113 | h | Peó ordinari construcció. (mà d'obra) | 0.251 | 23.81 | 5.976 |
| % | % | Costos directes complementaris | 2 % | 11.984 | 0.240 |
|  |  | Costos directes |  |  | 12.224 |

Residus:
- col·locació: mt01are010a Grava de pedrera de pedra calcària, de 40 a 70 mm de diàmetre; factor de residu 0.00779798

## Recursos

**mt01are010a** m³ Grava de pedrera de pedra calcària, de 40 a 70 mm de diàmetre
Dades tècniques: Cost energètic 146.250 MJ; Emissió de CO2 7.800 kg; Codi LER 01 04 08; Massa de l'element 1950 kg; Volum 1.3 m3
