# Peces especials per a solera ventilada de formigó, sistema "3P PLAST"

- Propietat de l'arxiu: CYPE Ingenieros S.A.
- Format: FIEBDC-3/2016
- Programa: Generador de preus de la construcció. CYPE Ingenieros, S.A.
- Data: 13/06/2024
- Divisa: EUR
- Costos indirectes: 3 %
- IVA: 21 %

## A Condicionament del terreny

### AN Anivellament

#### ANV Soleres ventilades

**ANV041** U Peces especials per a solera ventilada de formigó, sistema "3P PLAST".
Peça de vora perimetral, en forma de "L", de polipropilè i polietilè reciclats, Ellex H45/50 "3P PLAST", de 200x50x10 cm, color negre, col·locada sobre base de formigó de neteja per impedir el pas del formigó cap a l'interior de les peces durant la fase d'abocament del formigó. Inclús elements de fixació.
Inclou: Replanteig i col·locació de les peces.
Criteri d'amidament de projecte: Nombre d'unitats previstes, segons documentació gràfica de Projecte.
Criteri de mesura d'obra: Es mesurarà el nombre d'unitats realment executades segons especificacions de Projecte.

| Codi | Ut | Descripció | Rendiment | Preu | Import |
|---|---|---|---|---|---|
| mt07kap020d | U | Peça de vora perimetral, en forma de "L", de polipropilè i polietilè reciclats, Ellex H45/50 "3P PLAST", de 200x50x10 cm, color negre, per a soleres ventilades. (material) | 1 | 3.9 | 3.900 |
| mt50spa101 | kg | Claus d'acer. (material) | 0.1 | 1.87 | 0.187 |
| mt08var050 | kg | Filferro galvanitzat per a lligar, de 1,30 mm de diàmetre. (material) | 0.05 | 1.5 | 0.075 |
| mo112 | h | Peó especialitzat construcció. (mà d'obra) | 0.12 | 24.59 | 2.951 |
| % | % | Costos directes complementaris | 2 % | 7.113 | 0.142 |
|  |  | Costos directes |  |  | 7.255 |

Residus:
- col·locació: mt50spa101 Claus d'acer; factor de residu 0.0045
- col·locació: mt08var050 Filferro galvanitzat per a lligar, de 1,30 mm de diàmetre; factor de residu 0.0038

## Recursos

**mt07kap020d** U Peça de vora perimetral
Dades tècniques: Cost energètic 456.114 MJ; Emissió de CO2 15.423 kg
Residus:
- embalatge: re170203 Plàstic. (component de residu); rendiment 0.008 kg; Codi LER 17 02 03; Massa de l'element 1 kg; Volum 0.001667 m3

**mt50spa101** kg Claus d'acer
Dades tècniques: Cost energètic 9.830 MJ; Emissió de CO2 0.510 kg; Codi LER 17 04 05; Massa de l'element 1 kg; Volum 0.000476 m3

**mt08var050** kg Filferro galvanitzat per a lligar, de 1,30 mm de diàmetre
Dades tècniques: Cost energètic 25.100 MJ; Emissió de CO2 2.560 kg; Codi LER 17 04 05; Massa de l'element 1 kg; Volum 0.000476 m3
