# Pou drenant, de formigó en massa

- Propietat de l'arxiu: CYPE Ingenieros S.A.
- Format: FIEBDC-3/2016
- Programa: Generador de preus de la construcció. CYPE Ingenieros, S.A.
- Data: 01/10/2024
- Divisa: EUR
- Costos indirectes: 3 %
- IVA: 21 %

## A Condicionament del terreny

### AU Drenatges

#### AUP Pous

**AUP020** U Pou drenant, de formigó en massa.
Subministrament i muntatge de pou drenant compost per elements prefabricats de formigó en massa, de 1,00 m de diàmetre interior i de 1,5 m d'altura útil interior, format per: solera de 25 cm d'espessor de formigó armat HA-30/B/20/XC4+XA2 lleugerament armada amb malla electrosoldada ME 20x20 Ø 8-8 B 500 T 6x2,20 UNE-EN 10080; con asimètric prefabricat de formigó en massa, amb unió rígida encadellada amb junt de goma, segons UNE-EN 1917, de 100 a 60 cm de diàmetre interior i 60 cm d'altura, resistència a compressió major de 250 kg/cm²; anell prefabricat de formigó en massa, amb unió rígida encadellada amb junt de goma, segons UNE-EN 1917, de 100 cm de diàmetre interior i 50 cm d'altura, resistència a compressió major de 250 kg/cm²; reomplert de l'extradós del pou amb formigó en massa HM-15/B/20/X0; amb tancament de marc i tapa de fosa classe D-400 segons UNE-EN 124, instal·lat en calçades de carrers, incloent les per vianants, o zones d'aparcament per a tot tipus de vehicles. Inclús material per a connexions i rematades, junta expansiva per a segellat de juntes i material elastòmer per a ajustament entre tapa i marc.
Criteri de valoració econòmica: El preu no inclou l'excavació, les bombes de buidatge ni el reblert perimetral posterior amb material de drenatge.
Inclou: Replanteig. Col·locació de la malla electrosoldada. Abocat i compactació del formigó en formació de solera. Muntatge. Formació del canal en el fons del pou. Execució de forats pel connexionat dels col·lectors al pou. Connexionat dels col·lectors al pou. Segellat de junts. Col·locació dels pates. Abocada i compactació del formigó en reblert de l'extradós del pou. Col·locació de marc, tapa de registre i accessoris. Comprovació del seu correcte funcionament.
Criteri d'amidament de projecte: Nombre d'unitats previstes, segons documentació gràfica de Projecte.
Criteri de mesura d'obra: Es mesurarà el nombre d'unitats realment executades segons especificacions de Projecte.

| Codi | Ut | Descripció | Rendiment | Preu | Import |
|---|---|---|---|---|---|
| mt10haf010ernu | m³ | Formigó HA-30/B/20/XC4+XA2, fabricat en central, amb ciment SR. (material) | 0.45 | 115 | 51.750 |
| mt07ame010n | m² | Malla electrosoldada ME 20x20 Ø 8-8 B 500 T 6x2,20 UNE-EN 10080. (material) | 1.75 | 6.7 | 11.725 |
| mt46phm010b | U | Anell prefabricat de formigó en massa, amb unió rígida encadellada amb junt de goma, segons UNE-EN 1917, de 100 cm de diàmetre interior i 50 cm d'altura, resistència a compressió major de 250 kg/cm², per a formació de pou de registre. (material) | 1 | 39.59 | 39.590 |
| mt46phm020b | U | Con asimètric prefabricat de formigó en massa, amb unió rígida encadellada amb junt de goma, segons UNE-EN 1917, de 100 a 60 cm de diàmetre interior i 60 cm d'altura, resistència a compressió major de 250 kg/cm², per a formació de pou de registre. (material) | 1 | 55.92 | 55.920 |
| mt46tpr010q | U | Tapa circular amb bloqueig mitjançant tres pestanyes i marc de foneria dúctil de 850 mm de diàmetre exterior i 100 mm d'altura, pas lliure de 600 mm, per pou, classe D-400 segons UNE-EN 124. Tapa revestida amb pintura bituminosa i marc proveït de junt d'insonorització de polietilè i dispositiu antirobatori. (material) | 1 | 115 | 115.000 |
| mt46phm050 | U | Pate de polipropilè conformat en U, per pou, de 330x160 mm, secció transversal de D=25 mm, segons UNE-EN 1917. (material) | 4 | 4.65 | 18.600 |
| mt10hmf011xb | m³ | Formigó en massa HM-15/B/20/X0, fabricat en central. (material) | 1.35 | 77 | 103.950 |
| mt46phm060 | m | Junt expansiu d'estructura massissa, segons UNE-EN 681-1. (material) | 1 | 3.21 | 3.210 |
| mq04cag010a | h | Camió amb grua de fins a 6 t. (maquinària) | 0.2 | 55.38 | 11.076 |
| mo020 | h | Oficial 1ª construcció. (mà d'obra) | 4.556 | 28.42 | 129.482 |
| mo113 | h | Peó ordinari construcció. (mà d'obra) | 2.368 | 23.81 | 56.382 |
| % | % | Costos directes complementaris | 2 % | 596.685 | 11.934 |
|  |  | Costos directes |  |  | 608.619 |

Residus:
- col·locació: mt10haf010ernu Formigó HA-30/B/20/XC4+XA2, fabricat en central, amb ciment SR; factor de residu 0.00107473
- col·locació: mt07ame010n Malla electrosoldada ME 20x20 Ø 8-8 B 500 T 6x2,20 UNE-EN 10080; factor de residu 0.0121053
- col·locació: mt46phm010b; factor de residu 0.0083
- col·locació: mt46phm020b; factor de residu 0.0083
- col·locació: mt10hmf011xb Formigó en massa HM-15/B/20/X0, fabricat en central; factor de residu 0.00144232

## Recursos

**mt10haf010ernu** m³ Formigó HA-30/B/20/XC4+XA2, fabricat en central, amb ciment SR
Dades tècniques: Cost energètic 2269.440 MJ; Emissió de CO2 260.040 kg; Codi LER 17 01 01; Massa de l'element 2364 kg; Volum 1.576 m3

**mt07ame010n** m² Malla electrosoldada ME 20x20 Ø 8-8 B 500 T 6x2,20 UNE-EN 10080
Dades tècniques: Cost energètic 35.290 MJ; Emissió de CO2 1.831 kg; Codi LER 17 04 05; Massa de l'element 3.59 kg; Volum 0.00171 m3

**mt46phm010b** U Anell prefabricat de formigó en massa
Dades tècniques: Cost energètic 347.314 MJ; Emissió de CO2 45.232 kg; Codi LER 17 01 01; Massa de l'element 348 kg; Volum 0.232 m3
Residus:
- embalatge: re170201 Fusta. (component de residu); rendiment 0.017 kg; Codi LER 17 02 01; Massa de l'element 1 kg; Volum 0.000909 m3
- embalatge: re170203 Plàstic. (component de residu); rendiment 0.005 kg; Codi LER 17 02 03; Massa de l'element 1 kg; Volum 0.001667 m3

**mt46phm020b** U Con asimètric prefabricat de formigó en massa
Dades tècniques: Cost energètic 461.164 MJ; Emissió de CO2 60.182 kg; Codi LER 17 01 01; Massa de l'element 463 kg; Volum 0.308667 m3
Residus:
- embalatge: re170201 Fusta; rendiment 0.017 kg
- embalatge: re170203 Plàstic; rendiment 0.005 kg

**mt46tpr010q** U Tapa circular amb bloqueig mitjançant tres pestanyes i marc de foneria dúctil de 850 mm de diàmetre exterior i 100 mm
Dades tècniques: Cost energètic 1381.150 MJ; Emissió de CO2 86.132 kg
Residus:
- embalatge: re150101 Envasos de paper i cartró. (component de residu); rendiment 0.074 kg; Codi LER 15 01 01; Massa de l'element 1 kg; Volum 0.001333 m3

**mt46phm050** U Pate de polipropilè conformat en U, per pou, de 330x160 mm, secció transversal de D=25 mm, segons UNE-EN 1917
Dades tècniques: Cost energètic 14.190 MJ; Emissió de CO2 0.650 kg
Residus:
- embalatge: re150101 Envasos de paper i cartró; rendiment 0.076 kg

**mt10hmf011xb** m³ Formigó en massa HM-15/B/20/X0, fabricat en central
Dades tècniques: Cost energètic 1840.000 MJ; Emissió de CO2 230.000 kg; Codi LER 17 01 01; Massa de l'element 2300 kg; Volum 1.533333 m3

**mt46phm060** m Junt expansiu d'estructura massissa, segons UNE-EN 681-1
Dades tècniques: Cost energètic 57.746 MJ; Emissió de CO2 2.516 kg
