# Pou d'infiltració, amb geotèxtil

- Propietat de l'arxiu: CYPE Ingenieros S.A.
- Format: FIEBDC-3/2016
- Programa: Generador de preus de la construcció. CYPE Ingenieros, S.A.
- Data: 05/07/2024
- Divisa: EUR
- Costos indirectes: 3 %
- IVA: 21 %

## A Condicionament del terreny

### AU Drenatges

#### AUP Pous

**AUP030** U Pou d'infiltració, amb geotèxtil.
Pou d'infiltració, de 1,5 m de profunditat i 1,00 m de diàmetre exterior, amb grava filtrant sense classificar, embolicada en geotèxtil i compactació en tongades successives de 30 cm d'espessor màxim amb picó de guiat manual.
Criteri de valoració econòmica: El preu no inclou l'excavació.
Inclou: Col·locació del geotèxtil. Estesa del material de reblert en tongades d'espessor uniforme. Compactació.
Criteri d'amidament de projecte: Nombre d'unitats previstes, segons documentació gràfica de Projecte.
Criteri de mesura d'obra: Es mesurarà el nombre d'unitats realment executades segons especificacions de Projecte.

| Codi | Ut | Descripció | Rendiment | Preu | Import |
|---|---|---|---|---|---|
| mt01ard030b | t | Grava filtrant sense classificar. (material) | 1.77 | 18.94 | 33.524 |
| mt14gso030aaae | m² | Geotèxtil no teixit sintètic, termosoldat, de polipropilè, amb una resistència a la tracció longitudinal de 8 kN/m, una resistència a la tracció transversal de 10,1 kN/m, una obertura de con a l'assaig de perforació dinàmica segons UNE-EN ISO 13433 inferior a 40 mm, resistència CBR a punxonament 0,3 kN i una massa superficial de 120 g/m², segons UNE-EN 13252. (material) | 6.3 | 1.09 | 6.867 |
| mq04dua020b | h | Dúmper de descàrrega frontal de 2 t de càrrega útil. (maquinària) | 0.18 | 10.38 | 1.868 |
| mq02rop020 | h | Picó vibrant de guiat manual, de 80 kg, amb placa de 30x30 cm, tipus piconadora de granota. (maquinària) | 0.35 | 3.92 | 1.372 |
| mo041 | h | Oficial 1ª construcció d'obra civil. (mà d'obra) | 1.559 | 28.42 | 44.307 |
| mo087 | h | Ajudant construcció d'obra civil. (mà d'obra) | 1.559 | 25.28 | 39.412 |
| % | % | Costos directes complementaris | 2 % | 127.350 | 2.547 |
|  |  | Costos directes |  |  | 129.897 |

Residus:
- col·locació: mt01ard030b Grava filtrant sense classificar; factor de residu 0.00474561
- col·locació: mt14gso030aaae; factor de residu 0.07

## Recursos

**mt01ard030b** t Grava filtrant sense classificar
Dades tècniques: Cost energètic 75.000 MJ; Emissió de CO2 4.000 kg; Codi LER 01 04 08; Massa de l'element 1000 kg; Volum 0.666667 m3

**mt14gso030aaae** m² Geotèxtil no teixit sintètic
Dades tècniques: Cost energètic 16.404 MJ; Emissió de CO2 0.564 kg; Codi LER 17 06 04; Massa de l'element 0.12 kg; Volum 0.0002 m3
Residus:
- embalatge: re170203 Plàstic. (component de residu); rendiment 0.024 kg; Codi LER 17 02 03; Massa de l'element 1 kg; Volum 0.001667 m3
