# Reomplert localitzat amb àrids reciclats, per drenatge

- Propietat de l'arxiu: CYPE Ingenieros S.A.
- Format: FIEBDC-3/2016
- Programa: Generador de preus de la construcció. CYPE Ingenieros, S.A.
- Data: 05/07/2024
- Divisa: EUR
- Costos indirectes: 3 %
- IVA: 21 %

## A Condicionament del terreny

### AU Drenatges

#### AUR Reblerts

**AUR031** m³ Reomplert localitzat amb àrids reciclats, per drenatge.
Reomplert localitzat amb àrid reciclat de formigó de 40 a 80 mm de diàmetre, sota fonamentació, per drenatge de l'aigua procedent del lateral de l'excavació i/o de la part inferior de la mateixa, i compactació en tongades successives de 20 cm d'espessor màxim amb safata vibrant de guiat manual.
Criteri de valoració econòmica: El preu no inclou els drens lineals.
Inclou: Descàrrega a peu de tall dels àrids a utilitzar en els treballs de reblert. Replanteig general i de nivells. Estesa del material de reblert en tongades d'espessor uniforme. Humectació o dessecació de cada tongada. Compactació. Realització de proves de servei.
Criteri d'amidament de projecte: Volum mesurat sobre els plànols de perfils transversals del Projecte, que defineixen el moviment de terres a realitzar en obra.
Criteri de mesura d'obra: Es mesurarà, en perfil compactat, el volum realment executat segons especificacions de Projecte, sense incloure els increments per excessos d'excavació no autoritzats.

| Codi | Ut | Descripció | Rendiment | Preu | Import |
|---|---|---|---|---|---|
| mt01aro010h | t | Àrid reciclat de formigó, de granulometria compresa entre 40 i 80 mm, subministrat mitjançant camió. (material) | 2.325 | 9.66 | 22.460 |
| mt08aaa010a | m³ | Aigua. (material) | 0.008 | 1.5 | 0.012 |
| mq01pan070b | h | Mini pala carregadora sobre pneumàtics, de 52 kW/1 m³ kW. (maquinària) | 0.025 | 36.8 | 0.920 |
| mq02rod010d | h | Safata vibrant de guiat manual, de 300 kg, amplada de treball 70 cm, reversible. (maquinària) | 0.355 | 7.16 | 2.542 |
| mo113 | h | Peó ordinari construcció. (mà d'obra) | 0.426 | 23.81 | 10.143 |
| % | % | Costos directes complementaris | 2 % | 36.077 | 0.722 |
|  |  | Costos directes |  |  | 36.799 |

Residus:
- col·locació: mt01aro010h Àrid reciclat de formigó, de granulometria compresa entre 40 i 80 mm, subministrat mitjançant camió; factor de residu 0.00738915

## Recursos

**mt01aro010h** t Àrid reciclat de formigó, de granulometria compresa entre 40 i 80 mm, subministrat mitjançant camió
Dades tècniques: Cost energètic 71.000 MJ; Emissió de CO2 10.000 kg; Codi LER 01 04 08; Massa de l'element 1000 kg; Volum 0.666667 m3

**mt08aaa010a** m³ Aigua
Dades tècniques: Cost energètic 60.000 MJ; Emissió de CO2 30.000 kg
