# Trobada de mur pantalla i llosa de fonamentació

- Propietat de l'arxiu: CYPE Ingenieros S.A.
- Format: FIEBDC-3/2016
- Programa: Generador de preus de la construcció. CYPE Ingenieros, S.A.
- Data: 05/07/2024
- Divisa: EUR
- Costos indirectes: 3 %
- IVA: 21 %

## C Fonamentacions

### CC Contencions

#### CCP Murs pantalla

**CCP061** m Trobada de mur pantalla i llosa de fonamentació.
Trobada de mur pantalla i llosa de fonamentació, mitjançant 3 barres corrugades de 16 mm de diàmetre i 100 cm de longitud, d'acer UNE-EN 10080 B 500 S, fixades amb resina epoxi cada 300 cm en orificis de 20 mm de diàmetre i 250 mm de profunditat, practicats en rebaix perimetral amb forma de mitja canya, de 5 cm de profunditat, executat mitjançant fresat continu del parament del mur pantalla, i càrrega de runa sobre camió o contenidor.
Inclou: Fresat de la trobada entre mur pantalla i llosa de fonamentació. Replanteig dels orificis sobre el rebaix fresat. Execució de les perforacions. Neteja de la pols de l'interior dels forats. Injecció de resina epoxi. Col·locació de les armadures d'espera. Neteja de les restes generades. Càrrega d'enderrocs sobre camió o contenidor.
Criteri d'amidament de projecte: Longitud mesurada segons documentació gràfica de Projecte.
Criteri de mesura d'obra: Es mesurarà la longitud realment executada segons especificacions de Projecte.

| Codi | Ut | Descripció | Rendiment | Preu | Import |
|---|---|---|---|---|---|
| mt07anq010 | U | Cartutx d'adhesiu tixòtrop de dos components a base de resina epoxi, de 330 ml, per a connexió de barra corrugada d'acer i mur pantalla. (material) | 0.65 | 53.74 | 34.931 |
| mt07aco010g | kg | Acer en barres corrugades, UNE-EN 10080 B 500 S, subministrat en obra en barres sense elaborar, de varis diàmetres. (material) | 15.8 | 1.22 | 19.276 |
| mq03fre010a | h | Equip de fresat, per a mur pantalla. (maquinària) | 0.38 | 72.8 | 27.664 |
| mq01pan070b | h | Mini pala carregadora sobre pneumàtics, de 52 kW/1 m³ kW. (maquinària) | 0.38 | 36.8 | 13.984 |
| mq06eim060 | h | Aplicador manual per a cartutxos d'injecció de resines, amb accessori mesclador. (maquinària) | 2.5 | 1.72 | 4.300 |
| mo042 | h | Oficial 1ª estructurista. (mà d'obra) | 0.839 | 28.39 | 23.819 |
| mo089 | h | Ajudant estructurista. (mà d'obra) | 0.839 | 25.25 | 21.185 |
| % | % | Costos directes complementaris | 2 % | 145.159 | 2.903 |
|  |  | Costos directes |  |  | 148.062 |

Residus:
- col·locació: mt07anq010; factor de residu 0.03
- col·locació: mt07aco010g Acer en barres corrugades, UNE-EN 10080 B 500 S, subministrat en obra en barres sense elaborar, de varis diàmetres; factor de residu 0.0075
- demolició: ruo170101 Formigó (formigons, morters i prefabricats). (component de residu); rendiment 11.25 kg; Codi LER 17 01 01; Massa de l'element 1 kg; Volum 0.000667 m3

## Recursos

**mt07anq010** U Cartutx d'adhesiu tixòtrop de dos components a base de resina epoxi
Dades tècniques: Cost energètic 53.618 MJ; Emissió de CO2 2.261 kg; Codi LER 17 09 04; Massa de l'element 0.396 kg; Volum 0.000264 m3
Residus:
- embalatge: re170203 Plàstic. (component de residu); rendiment 0.2 kg; Codi LER 17 02 03; Massa de l'element 1 kg; Volum 0.001667 m3

**mt07aco010g** kg Acer en barres corrugades, UNE-EN 10080 B 500 S, subministrat en obra en barres sense elaborar, de varis diàmetres
Dades tècniques: Cost energètic 9.830 MJ; Emissió de CO2 0.510 kg; Codi LER 17 04 05; Massa de l'element 1 kg; Volum 0.000476 m3
