# Transport, posta en obra i retirada d'equip complet per a la realització d'ancoratges al terreny

- Propietat de l'arxiu: CYPE Ingenieros S.A.
- Format: FIEBDC-3/2016
- Programa: Generador de preus de la construcció. CYPE Ingenieros, S.A.
- Data: 05/07/2024
- Divisa: EUR
- Costos indirectes: 3 %
- IVA: 21 %

## C Fonamentacions

### CC Contencions

#### CCP Murs pantalla

**CCP080** U Transport, posta en obra i retirada d'equip complet per a la realització d'ancoratges al terreny.
Transport, posta en obra i retirada d'equip complet de perforació i tesat, per a la realització d'ancoratges al terreny en murs, a una distància d'entre 100 i 200 km.
Criteri de valoració econòmica: El preu inclou el desplaçament a l'obra del personal especialitzat i el trasllat de l'equip entre diferents emplaçaments dins de la mateixa obra.
Inclou: Transport a l'obra. Muntatge de l'equip. Desmuntatge de l'equip. Retirada de l'equip>.
Criteri d'amidament de projecte: Nombre d'unitats previstes, segons documentació gràfica de Projecte.
Criteri de mesura d'obra: Es mesurarà el nombre d'unitats realment executades segons especificacions de Projecte.

| Codi | Ut | Descripció | Rendiment | Preu | Import |
|---|---|---|---|---|---|
| mq03pan010c | U | Transport, posada en obra i retirada d'equip complet per a realització d'ancoratges al terreny, a una distància d'entre 100 i 200 km. (maquinària) | 1 | 4870.76 | 4870.760 |
| % | % | Costos directes complementaris | 2 % | 4870.760 | 97.415 |
|  |  | Costos directes |  |  | 4968.175 |
