# Cap d'ancoratge permanent per a mur pantalla

- Propietat de l'arxiu: CYPE Ingenieros S.A.
- Format: FIEBDC-3/2016
- Programa: Generador de preus de la construcció. CYPE Ingenieros, S.A.
- Data: 05/07/2024
- Divisa: EUR
- Costos indirectes: 3 %
- IVA: 21 %

## C Fonamentacions

### CC Contencions

#### CCP Murs pantalla

**CCP083** U Cap d'ancoratge permanent per a mur pantalla.
Cap d'ancoratge permanent, per a 6 cables trenats d'acer, de 0,6" (15,2 mm) de diàmetre nominal, format per placa de repartiment de 250x250x25 mm, falca triangular de fricció d'acer, protecció externa amb caputxa de plàstic de 160 mm de diàmetre, junts de neoprè i cargolam.
Inclou: Col·locació del cap d'ancoratge.
Criteri d'amidament de projecte: Nombre d'unitats previstes, segons documentació gràfica de Projecte.
Criteri de mesura d'obra: Es mesurarà el nombre d'unitats realment executades segons especificacions de Projecte.

| Codi | Ut | Descripció | Rendiment | Preu | Import |
|---|---|---|---|---|---|
| mt07aav100d | U | Cap d'ancoratge permanent, per a 6 cables trenats d'acer, de 0,6" (15,2 mm) de diàmetre nominal, format per placa de repartiment de 250x250x25 mm, falca triangular de fricció d'acer, protecció externa amb caputxa de plàstic de 160 mm de diàmetre, junts de neoprè i cargolam. (material) | 1 | 139.44 | 139.440 |
| mo042 | h | Oficial 1ª estructurista. (mà d'obra) | 0.599 | 28.39 | 17.006 |
| mo089 | h | Ajudant estructurista. (mà d'obra) | 0.599 | 25.25 | 15.125 |
| % | % | Costos directes complementaris | 2 % | 171.571 | 3.431 |
|  |  | Costos directes |  |  | 175.002 |

Residus:
- col·locació: mt07aav100d; factor de residu 0.006

## Recursos

**mt07aav100d** U Cap d'ancoratge permanent
Dades tècniques: Cost energètic 141.495 MJ; Emissió de CO2 7.332 kg; Codi LER 17 04 05; Massa de l'element 14 kg; Volum 0.006667 m3
Residus:
- embalatge: re170203 Plàstic. (component de residu); rendiment 0.04 kg; Codi LER 17 02 03; Massa de l'element 1 kg; Volum 0.001667 m3
