# Malla electrosoldada

- Propietat de l'arxiu: CYPE Ingenieros S.A.
- Format: FIEBDC-3/2016
- Programa: Generador de preus de la construcció. CYPE Ingenieros, S.A.
- Data: 13/06/2024
- Divisa: EUR
- Costos indirectes: 3 %
- IVA: 21 %

## C Fonamentacions

### CH Formigons, acers i encofrats

#### CHA Acers

**CHA020** m² Malla electrosoldada.
Malla electrosoldada ME 15x30 Ø 12-12 B 500 T 6x2,20 UNE-EN 10080, col·locada en obra, en llosa de fonamentació. Inclús filferro de lligar i separadors.
Inclou: Tall de la malla electrosoldada. Muntatge i col·locació de la malla electrosoldada. Subjecció de la malla electrosoldada.
Criteri d'amidament de projecte: Superfície teòrica mesurada segons documentació gràfica de Projecte. No s'ha incrementat l'amidament per cavalcaments, ja que en la descomposició s'ha considerat un 20% més de superfície.
Criteri de mesura d'obra: Es mesurarà la superfície teòrica executada segons especificacions de Projecte.

| Codi | Ut | Descripció | Rendiment | Preu | Import |
|---|---|---|---|---|---|
| mt07sep010ap | U | Separador homologat de plàstic, per a armadures de malla electrosoldada de varis diàmetres. (material) | 0.75 | 0.09 | 0.068 |
| mt07ame010w | m² | Malla electrosoldada ME 15x30 Ø 12-12 B 500 T 6x2,20 UNE-EN 10080. (material) | 1.2 | 13.94 | 16.728 |
| mt08var050 | kg | Filferro galvanitzat per a lligar, de 1,30 mm de diàmetre. (material) | 0.014 | 1.5 | 0.021 |
| mo043 | h | Oficial 1ª ferrallista. (mà d'obra) | 0.029 | 28.39 | 0.823 |
| mo090 | h | Ajudant ferrallista. (mà d'obra) | 0.029 | 25.25 | 0.732 |
| % | % | Costos directes complementaris | 2 % | 18.372 | 0.367 |
|  |  | Costos directes |  |  | 18.739 |

Residus:
- col·locació: mt07ame010w Malla electrosoldada ME 15x30 Ø 12-12 B 500 T 6x2,20 UNE-EN 10080; factor de residu 0.0075
- col·locació: mt08var050 Filferro galvanitzat per a lligar, de 1,30 mm de diàmetre; factor de residu 0.0038

## Recursos

**mt07sep010ap** U Separador homologat de plàstic, per a armadures de malla electrosoldada de varis diàmetres
Dades tècniques: Cost energètic 1.105 MJ; Emissió de CO2 0.114 kg
Residus:
- embalatge: re150101 Envasos de paper i cartró. (component de residu); rendiment 0.072 kg; Codi LER 15 01 01; Massa de l'element 1 kg; Volum 0.001333 m3

**mt07ame010w** m² Malla electrosoldada ME 15x30 Ø 12-12 B 500 T 6x2,20 UNE-EN 10080
Dades tècniques: Cost energètic 76.674 MJ; Emissió de CO2 3.978 kg; Codi LER 17 04 05; Massa de l'element 7.8 kg; Volum 0.003714 m3

**mt08var050** kg Filferro galvanitzat per a lligar, de 1,30 mm de diàmetre
Dades tècniques: Cost energètic 25.100 MJ; Emissió de CO2 2.560 kg; Codi LER 17 04 05; Massa de l'element 1 kg; Volum 0.000476 m3
