# Micropiló amb armadura de barres corrugades d'acer "PIRESA"

- Propietat de l'arxiu: CYPE Ingenieros S.A.
- Format: FIEBDC-3/2016
- Programa: Generador de preus de la construcció. CYPE Ingenieros, S.A.
- Data: 01/10/2024
- Divisa: EUR
- Costos indirectes: 3 %
- IVA: 21 %

## C Fonamentacions

### CP Profundes

#### CPM Micropilons

**CPM040** m Micropiló amb armadura de barres corrugades d'acer "PIRESA".
Micropiló "PIRESA", de fins a 15 m de longitud, 100 mm de diàmetre nominal i 14,79 t de límit estructural, compost d'acer UNE-EN 10080 B 500 SD, formigonat amb morter de ciment CEM I 42,5 N UNE-EN 197-1; per a fonamentació en terrenys naturals, secs i estables, i càrrega manual a camió o contenidor de les restes del material de reblert i altres deixalles produïts durant els treballs.
Criteri de valoració econòmica: El preu inclou el desplaçament a l'obra del personal especialitzat i el trasllat de l'equip entre diferents emplaçaments dins de la mateixa obra.
Inclou: Neteja i preparació de l'entorn afectat. Replanteig. Perforació del terreny. Col·locació de l'armadura. Abocat del morter. Neteja i retirada de sobrants. Càrrega manual d'enderrocs sobre camió o contenidor.
Criteri d'amidament de projecte: Longitud mesurada segons documentació gràfica de Projecte, incrementada en un metre per la formació del bulb.
Criteri de mesura d'obra: Es mesurarà la longitud màxima, presa en el terreny abans de formigonar, del micropiló realment executat segons especificacions de Projecte, des del fons de l'excavació fins a la base de recolzament de la maquinària o el cap de l'armadura, sense incloure l'excés de morter de ciment consumit sobre el volum teòric corresponent al diàmetre nominal del micropiló.

| Codi | Ut | Descripció | Rendiment | Preu | Import |
|---|---|---|---|---|---|
| mt07aco010h | kg | Acer en barres corrugades, UNE-EN 10080 B 500 SD, subministrat en obra en barres sense elaborar, de varis diàmetres. (material) | 3.156 | 1.23 | 3.882 |
| mt09mor080a | m³ | Morter de ciment CEM I 42,5 N UNE-EN 197-1, confeccionat en obra amb 600 kg/m³ de ciment. (material) | 0.008 | 124.74 | 0.998 |
| mq03pva020 | h | Equip per a injeccions profundes, amb bomba de baixa pressió i carro de perforació. (maquinària) | 0.135 | 236.32 | 31.903 |
| mo042 | h | Oficial 1ª estructurista. (mà d'obra) | 0.48 | 28.39 | 13.627 |
| mo089 | h | Ajudant estructurista. (mà d'obra) | 0.48 | 25.25 | 12.120 |
| mo113 | h | Peó ordinari construcció. (mà d'obra) | 0.24 | 23.81 | 5.714 |
| % | % | Costos directes complementaris | 2 % | 68.244 | 1.365 |
|  |  | Costos directes |  |  | 69.609 |

Residus:
- col·locació: mt07aco010h Acer en barres corrugades, UNE-EN 10080 B 500 SD, subministrat en obra en barres sense elaborar, de varis diàmetres; factor de residu 0.0075
- col·locació: mt09mor080a Morter de ciment CEM I 42,5 N UNE-EN 197-1, confeccionat en obra amb 600 kg/m³ de ciment; factor de residu 0.0036
- excavació: ruo170504 Terra i pedres diferents de les especificades en el codi 17 05 03. (component de residu); rendiment 15.708 kg; Codi LER 17 05 04; Massa de l'element 1 kg; Volum 0.000625 m3

## Recursos

**mt07aco010h** kg Acer en barres corrugades, UNE-EN 10080 B 500 SD, subministrat en obra en barres sense elaborar, de varis diàmetres
Dades tècniques: Cost energètic 9.830 MJ; Emissió de CO2 0.510 kg; Codi LER 17 04 05; Massa de l'element 1 kg; Volum 0.000476 m3

**mt09mor080a** m³ Morter de ciment CEM I 42,5 N UNE-EN 197-1, confeccionat en obra amb 600 kg/m³ de ciment
Dades tècniques: Cost energètic 3724.000 MJ; Emissió de CO2 323.000 kg; Codi LER 17 01 01; Massa de l'element 1900 kg; Volum 1.266667 m3
