# Escapçat d'estaca prefabricada de formigó armat

- Propietat de l'arxiu: CYPE Ingenieros S.A.
- Format: FIEBDC-3/2016
- Programa: Generador de preus de la construcció. CYPE Ingenieros, S.A.
- Data: 05/07/2024
- Divisa: EUR
- Costos indirectes: 3 %
- IVA: 21 %

## C Fonamentacions

### CP Profundes

#### CPP Pilons prefabricats

**CPP090** m Escapçat d'estaca prefabricada de formigó armat.
Escapçat de piló prefabricat de formigó armat, de 22,5 cm de diàmetre, mitjançant la neteja i eliminació del formigó de cap del piló que pugui haver quedat ressentit pel copejament de la massa i no reuneixi les característiques mecàniques necessàries, amb escapçador hidràulic, i càrrega de la runa procedent de l'escapçat sobre camió o contenidor.
Inclou: Escapçada. Doblegat d'armadures. Neteja i càrrega de la runa procedent de l'escapçat sobre camió o contenidor.
Criteri d'amidament de projecte: Longitud mesurada segons documentació gràfica de Projecte, considerant una altura d'un metre en cadascun dels pilons.
Criteri de mesura d'obra: Es mesurarà la longitud realment executada segons especificacions de Projecte.

| Codi | Ut | Descripció | Rendiment | Preu | Import |
|---|---|---|---|---|---|
| mq01exn060 | h | Retroexcavadora sobre pneumàtics, de 85 kW, equipada amb escapçador hidràulic per a pilons. (maquinària) | 0.09 | 72.8 | 6.552 |
| mq01exn010i | h | Miniretroexcavadora sobre pneumàtics, de 37,5 kW. (maquinària) | 0.006 | 51.18 | 0.307 |
| mo112 | h | Peó especialitzat construcció. (mà d'obra) | 0.108 | 24.59 | 2.656 |
| % | % | Costos directes complementaris | 2 % | 9.515 | 0.190 |
|  |  | Costos directes |  |  | 9.705 |

Residus:
- demolició: ruo170101 Formigó (formigons, morters i prefabricats). (component de residu); rendiment 99.274 kg; Codi LER 17 01 01; Massa de l'element 1 kg; Volum 0.000667 m3
- demolició: ruo170405 Ferro i acer. (component de residu); rendiment 2.026 kg; Codi LER 17 04 05; Massa de l'element 1 kg; Volum 0.000476 m3
