# Demolició de fonamentació de fàbrica

- Propietat de l'arxiu: CYPE Ingenieros S.A.
- Format: FIEBDC-3/2016
- Programa: Generador de preus de la construcció. CYPE Ingenieros, S.A.
- Data: 08/10/2024
- Divisa: EUR
- Costos indirectes: 3 %
- IVA: 21 %

## D Demolicions

### DD Fonamentacions

#### DDS Superficials

**DDS020** m³ Demolició de fonamentació de fàbrica.
Demolició de fonamentació de fàbrica de maó ceràmic massís, de fins a 1,5 m de profunditat màxima, amb martell pneumàtic i càrrega mecànica sobre camió o contenidor.
Inclou: Demolició de l'element. Fragmentació dels enderrocs en peces manejables. Retirada i arreplegat de enderrocs. Neteja de les restes de l'obra. Càrrega mecànica d'enderrocs sobre camió o contenidor.
Criteri d'amidament de projecte: Volum mesurat segons documentació gràfica de Projecte.
Criteri de mesura d'obra: S'amidarà el volum realment enderrocat, amidat com diferència entre els perfils aixecats abans de començar l'enderroc i els aixecats al finalitzar-lo, aprovats pel director de l'execució de l'obra, segons especificacions de Projecte.

| Codi | Ut | Descripció | Rendiment | Preu | Import |
|---|---|---|---|---|---|
| mq05mai030 | h | Martell pneumàtic. (maquinària) | 1.6 | 4.57 | 7.312 |
| mq05pdm110 | h | Compressor portàtil dièsel mitja pressió 10 m³/min. (maquinària) | 0.8 | 7.75 | 6.200 |
| mq01ret010 | h | Miniretrocarregadora sobre pneumàtics de 15 kW. (maquinària) | 0.3 | 45.86 | 13.758 |
| mo112 | h | Peó especialitzat construcció. (mà d'obra) | 2.638 | 24.59 | 64.868 |
| % | % | Costos directes complementaris | 2 % | 92.138 | 1.843 |
|  |  | Costos directes |  |  | 93.981 |

Residus:
- demolició: ruo170101 Formigó (formigons, morters i prefabricats). (component de residu); rendiment 496.85 kg; Codi LER 17 01 01; Massa de l'element 1 kg; Volum 0.000667 m3
- demolició: ruo170102 Maons. (component de residu); rendiment 1698.55 kg; Codi LER 17 01 02; Massa de l'element 1 kg; Volum 0.0008 m3
