# Desmuntatge de façana de xapa metàl·lica

- Propietat de l'arxiu: CYPE Ingenieros S.A.
- Format: FIEBDC-3/2016
- Programa: Generador de preus de la construcció. CYPE Ingenieros, S.A.
- Data: 01/10/2024
- Divisa: EUR
- Costos indirectes: 3 %
- IVA: 21 %

## D Demolicions

### DF Façanes

#### DFL Lleugeres

**DFL010** m² Desmuntatge de façana de xapa metàl·lica.
Desmuntatge de façana de doble full, de xapa perfilada d'acer amb aïllament intermedi, mantenint les estructures auxiliars, amb mitjans manuals, sense deteriorar els elements als quals està subjecte, i càrrega manual sobre camió o contenidor.
Inclou: Desmuntatge de l'element. Retirada i apilament del material desmuntat. Neteja de les restes de l'obra. Càrrega manual del material desmuntat i restes de l'obra sobre camió o contenidor.
Criteri d'amidament de projecte: Superfície mesurada segons documentació gràfica de Projecte.
Criteri de mesura d'obra: S'amidarà la superfície realment desmuntada segons especificacions de Projecte.

| Codi | Ut | Descripció | Rendiment | Preu | Import |
|---|---|---|---|---|---|
| mo011 | h | Oficial 1ª muntador. (mà d'obra) | 0.55 | 29.34 | 16.137 |
| mo080 | h | Ajudant muntador. (mà d'obra) | 0.55 | 25.28 | 13.904 |
| % | % | Costos directes complementaris | 2 % | 30.041 | 0.601 |
|  |  | Costos directes |  |  | 30.642 |

Residus:
- demolició: ruo170405 Ferro i acer. (component de residu); rendiment 14.14 kg; Codi LER 17 04 05; Massa de l'element 1 kg; Volum 0.000476 m3
- demolició: ruo170604 Materials d'aïllament diferents dels especificats en els codis 17 06 01 i 17 06 03. (component de residu); rendiment 2.4 kg; Codi LER 17 06 04; Massa de l'element 1 kg; Volum 0.001667 m3
