# Demolició de brancal

- Propietat de l'arxiu: CYPE Ingenieros S.A.
- Format: FIEBDC-3/2016
- Programa: Generador de preus de la construcció. CYPE Ingenieros, S.A.
- Data: 01/10/2024
- Divisa: EUR
- Costos indirectes: 3 %
- IVA: 21 %

## D Demolicions

### DH Acabaments

#### DHE D'exteriors

**DHE070** m Demolició de brancal.
Demolició de brancal ceràmic, amb mitjans manuals, sense deteriorar els elements constructius contigus, i càrrega manual sobre camió o contenidor.
Inclou: Demolició de l'element. Fragmentació dels enderrocs en peces manejables. Retirada i arreplegat de enderrocs. Neteja de les restes de l'obra. Càrrega manual d'enderrocs sobre camió o contenidor.
Criteri d'amidament de projecte: Longitud mesurada segons documentació gràfica de Projecte.
Criteri de mesura d'obra: S'amidarà la longitud realment enderrocada segons especificacions de Projecte.

| Codi | Ut | Descripció | Rendiment | Preu | Import |
|---|---|---|---|---|---|
| mo020 | h | Oficial 1ª construcció. (mà d'obra) | 0.127 | 28.42 | 3.609 |
| mo113 | h | Peó ordinari construcció. (mà d'obra) | 0.127 | 23.81 | 3.024 |
| % | % | Costos directes complementaris | 2 % | 6.633 | 0.133 |
|  |  | Costos directes |  |  | 6.766 |

Residus:
- demolició: ruo170101 Formigó (formigons, morters i prefabricats). (component de residu); rendiment 2.68 kg; Codi LER 17 01 01; Massa de l'element 1 kg; Volum 0.000667 m3
- demolició: ruo170103 Teules i materials ceràmics. (component de residu); rendiment 5 kg; Codi LER 17 01 03; Massa de l'element 1 kg; Volum 0.0008 m3
- demolició: ruo170405 Ferro i acer. (component de residu); rendiment 0.2 kg; Codi LER 17 04 05; Massa de l'element 1 kg; Volum 0.000476 m3
