# Demolició d'escopidor

- Propietat de l'arxiu: CYPE Ingenieros S.A.
- Format: FIEBDC-3/2016
- Programa: Generador de preus de la construcció. CYPE Ingenieros, S.A.
- Data: 05/07/2024
- Divisa: EUR
- Costos indirectes: 3 %
- IVA: 21 %

## D Demolicions

### DH Acabaments

#### DHE D'exteriors

**DHE100** m Demolició d'escopidor.
Aixecat d'escopidor prefabricat de formigó situat entre els brancals del buit cobrint els ampits i picat del material d'unió adherit a la seva superfície, amb mitjans manuals i recuperació del material per a la seva posterior reutilització, sense deteriorar els elements constructius contigus, i càrrega manual sobre camió o contenidor.
Inclou: Aixecat de l'element. Classificació i etiquetatge. Aplec dels materials a reutilitzar. Càrrega manual del material a reutilitzar sobre camió. Retirada i aplec de les restes d'obra. Neteja de les restes de l'obra. Càrrega manual de les restes d'obra sobre camió o contenidor.
Criteri d'amidament de projecte: Longitud mesurada segons documentació gràfica de Projecte.
Criteri de mesura d'obra: S'amidarà la longitud realment enderrocada segons especificacions de Projecte.

| Codi | Ut | Descripció | Rendiment | Preu | Import |
|---|---|---|---|---|---|
| mo020 | h | Oficial 1ª construcció. (mà d'obra) | 0.207 | 28.42 | 5.883 |
| mo113 | h | Peó ordinari construcció. (mà d'obra) | 0.207 | 23.81 | 4.929 |
| % | % | Costos directes complementaris | 2 % | 10.812 | 0.216 |
|  |  | Costos directes |  |  | 11.028 |

Residus:
- demolició: ruo170101 Formigó (formigons, morters i prefabricats). (component de residu); rendiment 36.438 kg; Codi LER 17 01 01; Massa de l'element 1 kg; Volum 0.000667 m3
