# Desmuntatge de canonada d'instal·lació de distribució d'aigua

- Propietat de l'arxiu: CYPE Ingenieros S.A.
- Format: FIEBDC-3/2016
- Programa: Generador de preus de la construcció. CYPE Ingenieros, S.A.
- Data: 08/10/2024
- Divisa: EUR
- Costos indirectes: 3 %
- IVA: 21 %

## D Demolicions

### DI Instal·lacions

#### DIF Fontaneria

**DIF010** m Desmuntatge de canonada d'instal·lació de distribució d'aigua.
Desmuntatge de tubs de polipropilè de més de 2" de diàmetre, en instal·lació superficial de distribució d'aigua, amb mitjans manuals, sense deteriorar els elements constructius als quals estan subjectes, i càrrega manual sobre camió o contenidor.
Inclou: Desmuntatge de l'element. Obturació de les conduccions connectades a l'element. Retirada i apilament del material desmuntat. Neteja de les restes de l'obra. Càrrega manual del material desmuntat i restes de l'obra sobre camió o contenidor.
Criteri d'amidament de projecte: Longitud mesurada segons documentació gràfica de Projecte.
Criteri de mesura d'obra: S'amidarà la longitud realment desmuntada segons especificacions de Projecte.

| Codi | Ut | Descripció | Rendiment | Preu | Import |
|---|---|---|---|---|---|
| mo008 | h | Oficial 1ª lampista. (mà d'obra) | 0.114 | 29.34 | 3.345 |
| mo107 | h | Ajudant lampista. (mà d'obra) | 0.114 | 25.25 | 2.879 |
| % | % | Costos directes complementaris | 2 % | 6.224 | 0.124 |
|  |  | Costos directes |  |  | 6.348 |

Residus:
- demolició: ruo170203 Plàstic. (component de residu); rendiment 0.805 kg; Codi LER 17 02 03; Massa de l'element 1 kg; Volum 0.001667 m3
