# Desmuntatge de clau de pas

- Propietat de l'arxiu: CYPE Ingenieros S.A.
- Format: FIEBDC-3/2016
- Programa: Generador de preus de la construcció. CYPE Ingenieros, S.A.
- Data: 08/10/2024
- Divisa: EUR
- Costos indirectes: 3 %
- IVA: 21 %

## D Demolicions

### DI Instal·lacions

#### DIF Fontaneria

**DIF100** U Desmuntatge de clau de pas.
Desmuntatge de clau de pas d'entre 1" i 2 1/2" de diàmetre, en canonada de distribució d'aigua, amb mitjans manuals, i càrrega manual sobre camió o contenidor.
Criteri de valoració econòmica: El preu inclou el desmuntatge dels accessoris.
Inclou: Desmuntatge de l'element. Obturació de les conduccions connectades a l'element. Retirada i apilament del material desmuntat. Neteja de les restes de l'obra. Càrrega manual del material desmuntat i restes de l'obra sobre camió o contenidor.
Criteri d'amidament de projecte: Nombre d'unitats previstes, segons documentació gràfica de Projecte.
Criteri de mesura d'obra: S'amidarà el nombre d'unitats realment desmuntades segons especificacions de Projecte.

| Codi | Ut | Descripció | Rendiment | Preu | Import |
|---|---|---|---|---|---|
| mo020 | h | Oficial 1ª construcció. (mà d'obra) | 0.147 | 28.42 | 4.178 |
| % | % | Costos directes complementaris | 2 % | 4.178 | 0.084 |
|  |  | Costos directes |  |  | 4.262 |

Residus:
- demolició: ruo170407 Metalls mesclats. (component de residu); rendiment 0.456 kg; Codi LER 17 04 07; Massa de l'element 1 kg; Volum 0.000667 m3
