# Demolició de col·lector enterrat, amb mitjans mecànics

- Propietat de l'arxiu: CYPE Ingenieros S.A.
- Format: FIEBDC-3/2016
- Programa: Generador de preus de la construcció. CYPE Ingenieros, S.A.
- Data: 13/06/2024
- Divisa: EUR
- Costos indirectes: 3 %
- IVA: 21 %

## D Demolicions

### DI Instal·lacions

#### DIS Salubritat

**DIS011** m Demolició de col·lector enterrat, amb mitjans mecànics.
Demolició de col·lector enterrat de formigó, de 800 mm de diàmetre, amb retroexcavadora amb martell picador, i càrrega mecànica sobre camió o contenidor.
Criteri de valoració econòmica: El preu inclou la desconnexió de l'entroncament del col·lector a pericons o pous de registre, l'obturació de les conduccions connectades a l'element i la demolició de la solera de suport de formigó.
Inclou: Desconnexió de l'entroncament del col·lector. Obturació de les conduccions connectades a l'element. Demolició de l'element. Fragmentació dels enderrocs en peces manejables. Retirada i arreplegat de enderrocs. Neteja de les restes de l'obra. Càrrega mecànica d'enderrocs sobre camió o contenidor.
Criteri d'amidament de projecte: Longitud mesurada en projecció horitzontal, entre cares interiors de pous de registre o pericons, segons documentació gràfica de Projecte.
Criteri de mesura d'obra: S'amidarà, en projecció horitzontal, la longitud realment enderrocada segons especificacions de Projecte, entre cares interiors de pous de registre o pericons.

| Codi | Ut | Descripció | Rendiment | Preu | Import |
|---|---|---|---|---|---|
| mq01exn050c | h | Retroexcavadora sobre pneumàtics, de 85 kW, amb martell trencador. (maquinària) | 0.03 | 72.8 | 2.184 |
| mq01ret010 | h | Miniretrocarregadora sobre pneumàtics de 15 kW. (maquinària) | 0.03 | 45.86 | 1.376 |
| mo112 | h | Peó especialitzat construcció. (mà d'obra) | 0.06 | 24.59 | 1.475 |
| % | % | Costos directes complementaris | 2 % | 5.035 | 0.101 |
|  |  | Costos directes |  |  | 5.136 |

Residus:
- demolició: ruo010409 Residus de sorra i argiles. (component de residu); rendiment 1973.6 kg; Codi LER 01 04 09; Massa de l'element 1 kg; Volum 0.000625 m3
- demolició: ruo170101 Formigó (formigons, morters i prefabricats). (component de residu); rendiment 854.775 kg; Codi LER 17 01 01; Massa de l'element 1 kg; Volum 0.000667 m3
- demolició: ruo170904 Residus barrejats de construcció i demolició diferents dels especificats en els codis 17 09 01, 17 09 02 i 17 09 03. (component de residu); rendiment 1.788 kg; Codi LER 17 09 04; Massa de l'element 1 kg; Volum 0.000667 m3
