# Desmuntatge de lluernari de plaques translúcides

- Propietat de l'arxiu: CYPE Ingenieros S.A.
- Format: FIEBDC-3/2016
- Programa: Generador de preus de la construcció. CYPE Ingenieros, S.A.
- Data: 06/06/2025
- Divisa: EUR
- Costos indirectes: 3 %
- IVA: 21 %

## D Demolicions

### DQ Cobertes

#### DQL Lluernaris

**DQL030** m² Desmuntatge de lluernari de plaques translúcides.
Desmuntatge d'estructura metàl·lica i plaques translúcides de lluernari a una aigua de menys de 3 m de llum màxima, amb equip de oxitall, sense afectar a l'estabilitat dels elements constructius contigus, i càrrega manual sobre camió o contenidor.
Inclou: Desmuntatge de l'element. Retirada i apilament del material desmuntat. Neteja de les restes de l'obra. Càrrega manual del material desmuntat i restes de l'obra sobre camió o contenidor.
Criteri d'amidament de projecte: Superfície mesurada segons documentació gràfica de Projecte.
Criteri de mesura d'obra: S'amidarà la superfície realment desmuntada segons especificacions de Projecte.

| Codi | Ut | Descripció | Rendiment | Preu | Import |
|---|---|---|---|---|---|
| mq08sol010 | h | Equip d'oxitall, amb acetilè com combustible i oxigen com comburent. (maquinària) | 0.2 | 8.25 | 1.650 |
| mo019 | h | Oficial 1ª soldador. (mà d'obra) | 0.24 | 30.13 | 7.231 |
| mo113 | h | Peó ordinari construcció. (mà d'obra) | 0.18 | 24.86 | 4.475 |
| % | % | Costos directes complementaris | 2 % | 13.356 | 0.267 |
|  |  | Costos directes |  |  | 13.623 |

Residus:
- demolició: ruo170203 Plàstic. (component de residu); rendiment 7.2 kg; Codi LER 17 02 03; Massa de l'element 1 kg; Volum 0.001667 m3
- demolició: ruo170402 Alumini. (component de residu); rendiment 7.46 kg; Codi LER 17 04 02; Massa de l'element 1 kg; Volum 0.000667 m3
- demolició: ruo170405 Ferro i acer. (component de residu); rendiment 0.2 kg; Codi LER 17 04 05; Massa de l'element 1 kg; Volum 0.000476 m3
