# Demolició d'aiguafons de coberta inclinada

- Propietat de l'arxiu: CYPE Ingenieros S.A.
- Format: FIEBDC-3/2016
- Programa: Generador de preus de la construcció. CYPE Ingenieros, S.A.
- Data: 01/10/2024
- Divisa: EUR
- Costos indirectes: 3 %
- IVA: 21 %

## D Demolicions

### DQ Cobertes

#### DQR Acabaments

**DQR030** m Demolició d'aiguafons de coberta inclinada.
Demolició d'aiguafons de coberta inclinada, situat a una altura de fins a 20 m, amb mitjans manuals, sense afectar a l'estabilitat dels elements constructius contigus, i càrrega manual sobre camió o contenidor.
Inclou: Demolició de l'element. Fragmentació dels enderrocs en peces manejables. Retirada i arreplegat de enderrocs. Neteja de les restes de l'obra. Càrrega manual d'enderrocs sobre camió o contenidor.
Criteri d'amidament de projecte: Longitud mesurada segons documentació gràfica de Projecte.
Criteri de mesura d'obra: S'amidarà la longitud realment enderrocada segons especificacions de Projecte.

| Codi | Ut | Descripció | Rendiment | Preu | Import |
|---|---|---|---|---|---|
| mo113 | h | Peó ordinari construcció. (mà d'obra) | 0.1 | 23.81 | 2.381 |
| % | % | Costos directes complementaris | 2 % | 2.381 | 0.048 |
|  |  | Costos directes |  |  | 2.429 |

Residus:
- demolició: ruo170404 Zinc. (component de residu); rendiment 1.944 kg; Codi LER 17 04 04; Massa de l'element 1 kg; Volum 0.000667 m3
