# Demolició d'estructura metàl·lica lleugera autoportant de coberta inclinada

- Propietat de l'arxiu: CYPE Ingenieros S.A.
- Format: FIEBDC-3/2016
- Programa: Generador de preus de la construcció. CYPE Ingenieros, S.A.
- Data: 01/10/2024
- Divisa: EUR
- Costos indirectes: 3 %
- IVA: 21 %

## D Demolicions

### DQ Cobertes

#### DQT Inclinades

**DQT010** m² Demolició d'estructura metàl·lica lleugera autoportant de coberta inclinada.
Demolició d'estructura metàl·lica lleugera autoportant de coberta inclinada en L, amb equip de oxitall, sense afectar a l'estabilitat dels elements constructius sobre els quals es dóna suport, i càrrega manual sobre camió o contenidor.
Inclou: Demolició de l'element. Fragmentació dels enderrocs en peces manejables. Retirada i arreplegat de enderrocs. Neteja de les restes de l'obra. Càrrega manual d'enderrocs sobre camió o contenidor.
Criteri d'amidament de projecte: Superfície mesurada segons documentació gràfica de Projecte.
Criteri de mesura d'obra: S'amidarà la superfície realment enderrocada segons especificacions de Projecte.

| Codi | Ut | Descripció | Rendiment | Preu | Import |
|---|---|---|---|---|---|
| mq08sol010 | h | Equip d'oxitall, amb acetilè com combustible i oxigen com comburent. (maquinària) | 0.27 | 8.25 | 2.228 |
| mo019 | h | Oficial 1ª soldador. (mà d'obra) | 0.324 | 28.86 | 9.351 |
| mo113 | h | Peó ordinari construcció. (mà d'obra) | 1.618 | 23.81 | 38.525 |
| % | % | Costos directes complementaris | 2 % | 50.104 | 1.002 |
|  |  | Costos directes |  |  | 51.106 |

Residus:
- demolició: ruo080111 Residus de pintura i vernís que contenen dissolvents orgànics o altres substàncies perilloses. (component de residu); rendiment 0.179 kg; Codi LER 08 01 11; Massa de l'element 1 kg; Volum 0.001111 m3
- demolició: ruo170405 Ferro i acer. (component de residu); rendiment 18.75 kg; Codi LER 17 04 05; Massa de l'element 1 kg; Volum 0.000476 m3
