# Estructura metàl·lica realitzada amb armadures

- Propietat de l'arxiu: CYPE Ingenieros S.A.
- Format: FIEBDC-3/2016
- Programa: Generador de preus de la construcció. CYPE Ingenieros, S.A.
- Data: 01/10/2024
- Divisa: EUR
- Costos indirectes: 3 %
- IVA: 21 %

## E Estructures

### EA Acer

#### EAM Muntatges industrialitzats

**EAM020** m² Estructura metàl·lica realitzada amb armadures.
Estructura metàl·lica realitzada amb armadures, barres i corretges d'acer UNE-EN 10025 S275JR, en perfils laminats en calent, acabat amb emprimació antioxidant, amb unions soldades en obra, amb una quantia d'acer de 18,75 kg/m², per distància entre recolzament inferior a 10 m i separació de 4 m entre armadures.
Criteri de valoració econòmica: El preu inclou les soldadures, els talls, les escapçadures, les peces especials, els casquets i els elements auxiliars de muntatge.
Inclou: Replanteig i marcat dels eixos. Hissat i presentació dels extrems de l'armadura mitjançant grua. Aplomat. Resolució de les unions als pilars. Reglatge de la peça i ajust definitiu de les unions soldades. Reparació de defectes superficials.
Criteri d'amidament de projecte: Superfície mesurada pel seu intradós en veritable magnitud, segons documentació gràfica de Projecte.
Criteri de mesura d'obra: Es mesurarà, en veritable magnitud, pel intradós, la superfície realment executada segons especificacions de Projecte.

| Codi | Ut | Descripció | Rendiment | Preu | Import |
|---|---|---|---|---|---|
| mt07ala010deb | kg | Acer laminat UNE-EN 10025 S275JR, en perfils laminats en calent, peces simples, per aplicacions estructurals, acabat amb emprimació antioxidant. Treballat i muntat en taller, per a col·locar amb unions soldades en obra. (material) | 18.75 | 1.54 | 28.875 |
| mq08sol010 | h | Equip d'oxitall, amb acetilè com combustible i oxigen com comburent. (maquinària) | 0.01 | 8.25 | 0.083 |
| mq08sol020 | h | Equip i elements auxiliars per soldadura elèctrica. (maquinària) | 0.015 | 3.42 | 0.051 |
| mq07ple010bg | U | Lloguer diari de cistell elevador de braç articulat, motor dièsel, de 16 m d'altura màxima de treball, inclús manteniment i assegurança de responsabilitat civil. (maquinària) | 0.01 | 129.04 | 1.290 |
| mq07gte010a | h | Grua autopropulsada de braç telescòpic amb una capacitat d'elevació de 12 t i 20 m d'altura màxima de treball. (maquinària) | 0.01 | 54.88 | 0.549 |
| mo047 | h | Oficial 1ª muntador d'estructura metàl·lica. (mà d'obra) | 0.336 | 28.39 | 9.539 |
| mo094 | h | Ajudant muntador d'estructura metàl·lica. (mà d'obra) | 0.336 | 25.25 | 8.484 |
| % | % | Costos directes complementaris | 2 % | 48.871 | 0.977 |
|  |  | Costos directes |  |  | 49.848 |

Residus:
- col·locació: mt07ala010deb; factor de residu 0.0045

## Recursos

**mt07ala010deb** kg Acer laminat UNE-EN 10025 S275JR
Dades tècniques: Cost energètic 9.830 MJ; Emissió de CO2 0.510 kg; Codi LER 17 04 05; Massa de l'element 1 kg; Volum 0.000476 m3
