# Acero en corretges metàl·liques

- Propietat de l'arxiu: CYPE Ingenieros S.A.
- Format: FIEBDC-3/2016
- Programa: Generador de preus de la construcció. CYPE Ingenieros, S.A.
- Data: 13/06/2024
- Divisa: EUR
- Costos indirectes: 3 %
- IVA: 21 %

## E Estructures

### EA Acer

#### EAT Estructures per a cobertes

**EAT030** kg Acero en corretges metàl·liques.
Acer UNE-EN 10162 S235JRC, en corretges metàl·liques formades per peces simples de perfils conformats en fred de les sèries omega, L, U, C o Z, acabat galvanitzat, fixades a les encavallades amb unions cargolades en obra.
Criteri de valoració econòmica: El preu inclou els cargols, els talls, les escapçadures, les peces especials, els casquets i els elements auxiliars de muntatge, però no inclou la xapa o panell que actuarà com coberta.
Inclou: Replanteig de les corretges sobre les encavallades. Presentació de les corretges sobre les encavallades. Aplomat i anivellació definitius. Execució de les unions cargolades.
Criteri d'amidament de projecte: Pes nominal mesurat segons documentació gràfica de Projecte.
Criteri de mesura d'obra: Es determinarà, a partir del pes obtingut en bàscula oficial de les unitats arribades a obra, el pes de les unitats realment executades segons especificacions de Projecte.

| Codi | Ut | Descripció | Rendiment | Preu | Import |
|---|---|---|---|---|---|
| mt07ali010a | kg | Acer UNE-EN 10162 S235JRC, per a corretja formada per peça simple, en perfils conformats en fred de les sèries omega, L, U, C o Z, galvanitzat, inclús accessoris, cargolam i elements d'ancoratge. (material) | 1 | 1.96 | 1.960 |
| mo047 | h | Oficial 1ª muntador d'estructura metàl·lica. (mà d'obra) | 0.034 | 28.39 | 0.965 |
| mo094 | h | Ajudant muntador d'estructura metàl·lica. (mà d'obra) | 0.019 | 25.25 | 0.480 |
| % | % | Costos directes complementaris | 2 % | 3.405 | 0.068 |
|  |  | Costos directes |  |  | 3.473 |

Residus:
- col·locació: mt07ali010a; factor de residu 0.0045

## Recursos

**mt07ali010a** kg Acer UNE-EN 10162 S235JRC
Dades tècniques: Cost energètic 9.830 MJ; Emissió de CO2 0.510 kg; Codi LER 17 04 05; Massa de l'element 1 kg; Volum 0.000476 m3
