# Ancoratge mecànic d'autoexcavat sobre element de formigó

- Propietat de l'arxiu: CYPE Ingenieros S.A.
- Format: FIEBDC-3/2016
- Programa: Generador de preus de la construcció. CYPE Ingenieros, S.A.
- Data: 13/06/2024
- Divisa: EUR
- Costos indirectes: 3 %
- IVA: 21 %

## E Estructures

### EH Formigó armat

#### EHW Ancoratges estructurals

**EHW022** U Ancoratge mecànic d'autoexcavat sobre element de formigó.
Ancoratge mecànic de seguretat per autoexcavat, d'acer galvanitzat qualitat 8.8, segons UNE-EN ISO 898-1, M20x250/50, per col·locar abans de la peça a fixar, de 20 mm de diàmetre i 360 mm de longitud, inserit en perforació de 37 mm de diàmetre i 250 mm de profunditat, realitzada mitjançant trepant amb martell percussor i broca, sobre element fissurat o no fissurat, de formigó de 20 N/mm² de resistència característica mínima i 50 N/mm² de resistència característica màxima.
Inclou: Replanteig de la posició de l'ancoratge. Col·locació de la peça a fixar. Execució de la perforació. Neteja de la pols resultant. Introducció de l'ancoratge. Col·locació de l'ancoratge. Aplicació del parell de collament amb clau dinamomètrica. Neteja de les restes sobrants.
Criteri d'amidament de projecte: Nombre d'unitats previstes, segons documentació gràfica de Projecte.
Criteri de mesura d'obra: Es mesurarà el nombre d'unitats realment executades segons especificacions de Projecte.

| Codi | Ut | Descripció | Rendiment | Preu | Import |
|---|---|---|---|---|---|
| mt26ahi050df | U | Ancoratge mecànic de seguretat per autoexcavat, d'acer galvanitzat qualitat 8.8, segons UNE-EN ISO 898-1, M20x250/50, per col·locar abans de la peça a fixar, de 20 mm de diàmetre i 360 mm de longitud, compost per cos amb cap roscat i base en forma de con, femella, volandera, camisa amb marca de col·locació i topall per casquet d'expansió i excavat, secció de plàstic, i casquet d'expansió i excavat, per a fixació de peces de 50 mm d'espessor màxim sobre elements de formigó, fissurats o no fissurats. (material) | 1 | 160.05 | 160.050 |
| mo020 | h | Oficial 1ª construcció. (mà d'obra) | 0.097 | 28.42 | 2.757 |
| mo112 | h | Peó especialitzat construcció. (mà d'obra) | 0.097 | 24.59 | 2.385 |
| % | % | Costos directes complementaris | 2 % | 165.192 | 3.304 |
|  |  | Costos directes |  |  | 168.496 |

Residus:
- col·locació: mt26ahi050df; factor de residu 0.00530045

## Recursos

**mt26ahi050df** U Ancoratge mecànic de seguretat per autoexcavat
Dades tècniques: Cost energètic 26.013 MJ; Emissió de CO2 2.450 kg; Codi LER 17 04 05; Massa de l'element 0.882 kg; Volum 0.00042 m3
Residus:
- embalatge: re170203 Plàstic. (component de residu); rendiment 0.04 kg; Codi LER 17 02 03; Massa de l'element 1 kg; Volum 0.001667 m3
