# Connector soldat

- Propietat de l'arxiu: CYPE Ingenieros S.A.
- Format: FIEBDC-3/2016
- Programa: Generador de preus de la construcció. CYPE Ingenieros, S.A.
- Data: 05/07/2024
- Divisa: EUR
- Costos indirectes: 3 %
- IVA: 21 %

## E Estructures

### EH Formigó armat

#### EHX Lloses mixtes

**EHX021** U Connector soldat.
Connector d'acer galvanitzat de 19 mm de diàmetre i 157 mm d'altura, per a la seva utilització sobre bigues metàl·liques en lloses mixtes de 17,5 cm de cantell mínim; fixat mitjançant soldadura.
Inclou: Replanteig i disposició de connectors. Fixació de connectors mitjançant soldadura.
Criteri d'amidament de projecte: Nombre d'unitats previstes, segons documentació gràfica de Projecte.
Criteri de mesura d'obra: Es mesurarà el nombre d'unitats realment executades segons especificacions de Projecte.

| Codi | Ut | Descripció | Rendiment | Preu | Import |
|---|---|---|---|---|---|
| mt07cem040e | U | Connector d'acer galvanitzat amb cap de disc, de 19 mm de diàmetre i 157 mm d'altura, per fixar a estructura d'acer mitjançant soldadura a la xapa col·laborant. (material) | 1 | 2.4 | 2.400 |
| mq08sol030 | h | Equip i elements auxiliars per soldadura de connectors. (maquinària) | 0.05 | 19.68 | 0.984 |
| mo047 | h | Oficial 1ª muntador d'estructura metàl·lica. (mà d'obra) | 0.06 | 28.39 | 1.703 |
| % | % | Costos directes complementaris | 2 % | 5.087 | 0.102 |
|  |  | Costos directes |  |  | 5.189 |

## Recursos

**mt07cem040e** U Connector d'acer galvanitzat amb cap de disc
Dades tècniques: Cost energètic 6.416 MJ; Emissió de CO2 0.498 kg
Residus:
- embalatge: re150101 Envasos de paper i cartró. (component de residu); rendiment 0.09 kg; Codi LER 15 01 01; Massa de l'element 1 kg; Volum 0.001333 m3
- embalatge: re170203 Plàstic. (component de residu); rendiment 0.045 kg; Codi LER 17 02 03; Massa de l'element 1 kg; Volum 0.001667 m3
