# Porxo de fusta

- Propietat de l'arxiu: CYPE Ingenieros S.A.
- Format: FIEBDC-3/2016
- Programa: Generador de preus de la construcció. CYPE Ingenieros, S.A.
- Data: 01/10/2024
- Divisa: EUR
- Costos indirectes: 3 %
- IVA: 21 %

## E Estructures

### EM Fusta

#### EMP Porxos i marquesines

**EMP020** U Porxo de fusta.
Porxo de fusta laminada d'avet tractada en autoclau, de 3550x2950x2100 mm i 10,5 m² de superfície. Inclús accessoris, peces especials, elements d'ancoratge i vernís per a tractament de protecció.
Inclou: Replanteig d'alineacions i nivells. Muntatge del porxo. Envernissat.
Criteri d'amidament de projecte: Nombre d'unitats previstes, segons documentació gràfica de Projecte.
Criteri de mesura d'obra: Es mesurarà el nombre d'unitats realment executades segons especificacions de Projecte.

| Codi | Ut | Descripció | Rendiment | Preu | Import |
|---|---|---|---|---|---|
| mt07emo020a | U | Porxo de fusta laminada d'avet tractada en autoclau, de 3550x2950x2100 mm i 10,5 m² de superfície, inclús accessoris, peces especials, elements d'ancoratge i vernís per a tractament de protecció. (material) | 1 | 2122.16 | 2122.160 |
| mo048 | h | Oficial 1ª muntador d'estructura de fusta. (mà d'obra) | 1.798 | 28.39 | 51.045 |
| mo095 | h | Ajudant muntador d'estructura de fusta. (mà d'obra) | 1.798 | 25.25 | 45.400 |
| % | % | Costos directes complementaris | 2 % | 2218.605 | 44.372 |
|  |  | Costos directes |  |  | 2262.977 |

## Recursos

**mt07emo020a** U Porxo de fusta laminada d'avet tractada en autoclau
Dades tècniques: Cost energètic 3287.198 MJ; Emissió de CO2 -67.848 kg
Residus:
- embalatge: re150101 Envasos de paper i cartró. (component de residu); rendiment 3.949 kg; Codi LER 15 01 01; Massa de l'element 1 kg; Volum 0.001333 m3
