# Bigueta prefabricada de formigó pretesat, imitació fusta

- Propietat de l'arxiu: CYPE Ingenieros S.A.
- Format: FIEBDC-3/2016
- Programa: Generador de preus de la construcció. CYPE Ingenieros, S.A.
- Data: 06/06/2025
- Divisa: EUR
- Costos indirectes: 3 %
- IVA: 21 %

## E Estructures

### EP Formigó prefabricat

#### EPI Biguetes

**EPI010** U Bigueta prefabricada de formigó pretesat, imitació fusta.
Bigueta prefabricada de formigó pretesat, de 16x9x150 cm, amb terminació recta en tots dos extrems, amb barres d'acer per pretesar, UNE 36094 Y 1860 S7, de 5 mm de diàmetre, amb un moment flector màxim de 12 kN·m, acabat imitació fusta, amb una mà de lasur.
Inclou: Replanteig de les biguetes. Col·locació i fixació provisional de la bigueta. Ajust a la seva posició correcta i anivellació. Muntatge i desmuntatge d'estintolaments complementaris.
Criteri d'amidament de projecte: Nombre d'unitats previstes, segons documentació gràfica de Projecte.
Criteri de mesura d'obra: Es mesurarà el nombre d'unitats realment executades segons especificacions de Projecte.

| Codi | Ut | Descripció | Rendiment | Preu | Import |
|---|---|---|---|---|---|
| mt07pha075ab | U | Bigueta prefabricada de formigó pretesat, de 16x9x150 cm, amb terminació recta en tots dos extrems, amb barres d'acer per pretesar, UNE 36094 Y 1860 S7, de 5 mm de diàmetre, amb un moment flector màxim de 12 kN·m, acabat imitació fusta, amb una mà de lasur. (material) | 1 | 71.54 | 71.540 |
| mo020 | h | Oficial 1ª construcció. (mà d'obra) | 0.24 | 29.67 | 7.121 |
| mo113 | h | Peó ordinari construcció. (mà d'obra) | 0.288 | 24.86 | 7.160 |
| % | % | Costos directes complementaris | 2 % | 85.821 | 1.716 |
|  |  | Costos directes |  |  | 87.537 |

Residus:
- col·locació: mt07pha075ab; factor de residu 0.0252

## Recursos

**mt07pha075ab** U Bigueta prefabricada de formigó pretesat
Dades tècniques: Cost energètic 160.697 MJ; Emissió de CO2 9.773 kg; Codi LER 17 01 01; Massa de l'element 57 kg; Volum 0.038 m3
Residus:
- embalatge: re170201 Fusta. (component de residu); rendiment 0.421 kg; Codi LER 17 02 01; Massa de l'element 1 kg; Volum 0.000909 m3
- embalatge: re170203 Plàstic. (component de residu); rendiment 0.18 kg; Codi LER 17 02 03; Massa de l'element 1 kg; Volum 0.001667 m3
