# Biga prefabricada de formigó armat

- Propietat de l'arxiu: CYPE Ingenieros S.A.
- Format: FIEBDC-3/2016
- Programa: Generador de preus de la construcció. CYPE Ingenieros, S.A.
- Data: 01/10/2024
- Divisa: EUR
- Costos indirectes: 3 %
- IVA: 21 %

## E Estructures

### EP Formigó prefabricat

#### EPV Bigues

**EPV010** m Biga prefabricada de formigó armat.
Biga prefabricada de formigó armat tipus T invertida, de 30 cm d'amplada d'ànima, 30 cm d'altura de taló, 45 cm d'amplada total i 45 cm d'altura total, amb un moment flector màxim de 360 kN·m.
Inclou: Replanteig de les bigues. Hissat i presentació de les bigues mitjançant grua. Ajust a la seva posició correcta i anivellació. Formació de la unió amb els elements de recolzament. Ompliment i segellat de juntes. Muntatge i desmuntatge d'estintolaments complementaris.
Criteri d'amidament de projecte: Longitud mesurada a eixos, segons documentació gràfica de Projecte.
Criteri de mesura d'obra: Es mesurarà a eixos, la longitud realment executada segons especificacions de Projecte.

| Codi | Ut | Descripció | Rendiment | Preu | Import |
|---|---|---|---|---|---|
| mt07pha030aaaa1 | m | Biga prefabricada de formigó armat tipus T invertida, de 30 cm d'amplada d'ànima, 30 cm d'altura de taló, 45 cm d'amplada total i 45 cm d'altura total, amb un moment flector màxim de 360 kN·m, segons UNE-EN 13225. (material) | 1 | 223.07 | 223.070 |
| mq07gte010c | h | Grua autopropulsada de braç telescòpic amb una capacitat d'elevació de 30 t i 27 m d'altura màxima de treball. (maquinària) | 0.05 | 75.04 | 3.752 |
| mo046 | h | Oficial 1ª muntador d'estructura prefabricada de formigó. (mà d'obra) | 0.06 | 28.39 | 1.703 |
| mo093 | h | Ajudant muntador d'estructura prefabricada de formigó. (mà d'obra) | 0.12 | 25.25 | 3.030 |
| % | % | Costos directes complementaris | 2 % | 231.555 | 4.631 |
|  |  | Costos directes |  |  | 236.186 |

Residus:
- col·locació: mt07pha030aaaa1; factor de residu 0.0084

## Recursos

**mt07pha030aaaa1** m Biga prefabricada de formigó armat tipus T invertida
Dades tècniques: Cost energètic 523.519 MJ; Emissió de CO2 58.122 kg; Codi LER 17 01 01; Massa de l'element 340 kg; Volum 0.226667 m3
Residus:
- embalatge: re170201 Fusta. (component de residu); rendiment 0.021 kg; Codi LER 17 02 01; Massa de l'element 1 kg; Volum 0.000909 m3
- embalatge: re170203 Plàstic. (component de residu); rendiment 0.075 kg; Codi LER 17 02 03; Massa de l'element 1 kg; Volum 0.001667 m3
