# Caixa metàl·lica d'armadura d'espera

- Propietat de l'arxiu: CYPE Ingenieros S.A.
- Format: FIEBDC-3/2016
- Programa: Generador de preus de la construcció. CYPE Ingenieros, S.A.
- Data: 13/06/2024
- Divisa: EUR
- Costos indirectes: 3 %
- IVA: 21 %

## E Estructures

### EW Elements especials

#### EWE Dispositius d'ancoratge i empalmament d'armadures

**EWE010** m Caixa metàl·lica d'armadura d'espera.
Caixa metàl·lica per fixar sobre l'encofrat, amb doble armadura d'espera allotjada en el seu interior, de 10 mm de diàmetre, separació entre armadures 100 mm, longitud de l'estrep 170 mm, amplada de l'estrep 140 mm i longitud d'ancoratge 380 mm, per a la realització de trobades entre dos elements constructius de formigó armat.
Inclou: Fixació de la caixa a l'encofrat. Retirada de la coberta i desdoblegat de les armadures.
Criteri d'amidament de projecte: Longitud mesurada segons documentació gràfica de Projecte.
Criteri de mesura d'obra: Es mesurarà la longitud realment executada segons especificacions de Projecte.

| Codi | Ut | Descripció | Rendiment | Preu | Import |
|---|---|---|---|---|---|
| mt07ewe030skv | m | Caixa metàl·lica per fixar sobre l'encofrat, amb doble armadura d'espera allotjada en el seu interior, de 10 mm de diàmetre, separació entre armadures 100 mm, longitud de l'estrep 170 mm, amplada de l'estrep 140 mm i longitud d'ancoratge 380 mm. (material) | 1 | 44.94 | 44.940 |
| mo042 | h | Oficial 1ª estructurista. (mà d'obra) | 0.12 | 28.39 | 3.407 |
| mo089 | h | Ajudant estructurista. (mà d'obra) | 0.12 | 25.25 | 3.030 |
| % | % | Costos directes complementaris | 2 % | 51.377 | 1.028 |
|  |  | Costos directes |  |  | 52.405 |
