# Revestiment exterior de façana ventilada, de lamel·les de compòsit (WPC)

- Propietat de l'arxiu: CYPE Ingenieros S.A.
- Format: FIEBDC-3/2016
- Programa: Generador de preus de la construcció. CYPE Ingenieros, S.A.
- Data: 02/06/2026
- Divisa: EUR
- Costos indirectes: 3 %
- IVA: 21 %

## F Façanes i particions

### FA Façanes ventilades

#### FAW Revestiment exterior de lamel·les de compòsit

**FAW005** m² Revestiment exterior de façana ventilada, de lamel·les de compòsit (WPC).
Revestiment exterior de façana ventilada, de lamel·les de compòsit (WPC), de 3000x150x15 mm, compostes per material termoplàstic i fibres vegetals amb reforç mineral, acabat imitació fusta de noguer; col·locació a trencajunt amb cargols d'acer inoxidable A2, sobre subestructura suport d'aliatge d'alumini EN AW-6060 T6. Inclús tirafons i ancoratges mecànics d'expansió d'acer inoxidable A2, per a la fixació de la subestructura suport.
Criteri de valoració econòmica: El preu no inclou l'aïllament tèrmic ni la resolució de punts singulars.
Inclou: Neteja i preparació de la superfície suport. Replanteig de les juntes de dilatació i draps de treball. Replanteig de l'especejament del revestiment i dels punts d'ancoratge de la subestructura suport. Fixació de la subestructura suport al full principal i al forjat. Preparació del revestiment. Col·locació de les lamel·les de la primera filada. Fixació dels clips als perfils. Col·locació i fixació de les successives filades. Realització de tots els treballs necessaris per a la resolució dels buits.
Criteri d'amidament de projecte: Superfície mesurada segons documentació gràfica de Projecte, sense deduir forats menors de 1 m², deduint el 50% dels buits entre 1 i 2 m² i el 100% dels buits majors de 2 m², afegint a canvi, en aquests últims, la superfície de la part interior del buit, corresponent al desenvolupament de brancals i llindes. En els buits que no es dedueixin, o que es dedueixin parcialment, estan inclosos els treballs de realitzar la superfície interior del buit.
Criteri de mesura d'obra: Es mesurarà la superfície realment executada segons especificacions de Projecte, sense deduir forats menors de 1 m², deduint el 50% dels buits entre 1 i 2 m² i el 100% dels buits majors de 2 m², afegint a canvi, en aquests últims, la superfície de la part interior del buit, corresponent al desenvolupament de brancals i llindes. En els buits que no es dedueixin, o que es dedueixin parcialment, estan inclosos els treballs de realitzar la superfície interior del buit.

| Codi | Ut | Descripció | Rendiment | Preu | Import |
|---|---|---|---|---|---|
| mt12tar010dua | m² | Revestiment exterior per a façana ventilada, de lamel·les de compòsit (WPC), de 3000x150x15 mm, compostes per material termoplàstic i fibres vegetals amb reforç mineral, acabat imitació fusta de noguer; Euroclasse Bfl, s1 de reacció al foc; col·locació a trencajunt; amb cargols d'acer inoxidable A2 per a la fixació del revestiment a la subestructura suport. (material) | 1 | 75.69 | 75.690 |
| mt19tar010a | m² | Subestructura suport per a la sustentació d'el revestiment exterior, de lamel·les de compòsit (WPC), regulable en els eixos vertical i horitzontal, formada per perfils verticals i perfil superior horitzontal, d'alumini extrudit d'aliatge 6060 amb tractament tèrmic T6, acabat lacat, color negre; esquadres de càrrega i esquadres de recolzament; clips de poliamida reforçada amb fibra de vidre; amb tirafons d'acer inoxidable A2 i tacs de niló per a la fixació dels perfils al full principal i ancoratges mecànics d'expansió, d'acer inoxidable A2 per a la fixació dels perfils al forjat. (material) | 1 | 39.34 | 39.340 |
| mo052 | h | Oficial 1ª muntador de sistemes de façanes prefabricades. (mà d'obra) | 1.044 | 32.93 | 34.379 |
| mo099 | h | Ajudant muntador de sistemes de façanes prefabricades. (mà d'obra) | 1.044 | 28.37 | 29.618 |
| % | % | Costos directes complementaris | 3 % | 179.027 | 5.371 |
|  |  | Costos directes |  |  | 184.398 |

Residus:
- col·locació: mt12tar010dua; factor de residu 0.007
- col·locació: mt19tar010a; factor de residu 0.024

## Recursos

**mt12tar010dua** m² Revestiment exterior per a façana ventilada
Dades tècniques: Cost energètic 594.321 MJ; Emissió de CO2 27.228 kg; Codi LER 17 02 01; Massa de l'element 23.1 kg; Volum 0.021 m3
Residus:
- embalatge: re170203 Plàstic. (component de residu); rendiment 0.042 kg; Codi LER 17 02 03; Massa de l'element 1 kg; Volum 0.001667 m3

**mt19tar010a** m² Subestructura suport per a la sustentació d'el revestiment exterior
Dades tècniques: Cost energètic 338.006 MJ; Emissió de CO2 24.825 kg; Codi LER 17 04 02; Massa de l'element 3 kg; Volum 0.002 m3
Residus:
- embalatge: re170203 Plàstic; rendiment 0.022 kg
