# Envà de plaques de ciment. Sistema Hydropanel "PROMAT"

- Propietat de l'arxiu: CYPE Ingenieros S.A.
- Format: FIEBDC-3/2016
- Programa: Generador de preus de la construcció. CYPE Ingenieros, S.A.
- Data: 05/07/2024
- Divisa: EUR
- Costos indirectes: 3 %
- IVA: 21 %

## F Façanes i particions

### FB Envà d'entramat autoportant

#### FBC De plaques de ciment

**FBC050** m² Envà de plaques de ciment. Sistema Hydropanel "PROMAT".
Envà senzill Hydropanel "PROMAT" (9+70+9)/600 (70) LM -, de 88 mm de gruix total, format per una estructura simple de perfils de xapa d'acer galvanitzat de 70 mm d'amplada, a base de muntants (elements verticals) separats 600 mm entre si, amb disposició normal "N" i canals (elements horitzontals), a la què es cargolen dues plaques en total (una placa tipus amb resistència al foc, amb baixa absorció superficial d'aigua, d'alta resistència a l'impacte, d'alta duresa superficial i amb aïllament acústic en cada cara, de 9 mm d'espessor cada placa); aïllament acústic mitjançant panell de llana mineral semirígid, no revestit, de 50 mm d'espessor, segons UNE-EN 13162, resistència tèrmica 1,35 m²K/W, conductivitat tèrmica 0,037 W/(mK), en l'ànima. Inclús banda acústica de dilatació autoadhesiva; fixacions per a l'ancoratge de canals i muntants metàl·lics; cargols per a la fixació de les plaques i pasta Hydropanel RM Finisher i cinta Hydropanel Strip, per al tractament de junts.
Criteri de valoració econòmica: El preu inclou la resolució de trobades i punts singulars.
Inclou: Replanteig i traçat en el forjat inferior i en el superior dels envans a realitzar. Col·locació de banda d'estanquitat i canals inferiors, sobre paviment acabat o base de seient. Col·locació de banda d'estanquitat i canals superiors, sota forjats. Col·locació i fixació dels muntants sobre els elements horitzontals. Tall de les plaques. Fixació de les plaques per al tancament d'una de les cares de l'envà. Col·locació dels plafons de llana mineral entre els muntants. Fixació de les plaques per al tancament de la segona cara de l'envà. Replanteig de les caixes per a allotjament de mecanismes elèctrics i de pas d'instal·lacions, i posterior perforació de les plaques. Tractament de junts.
Criteri d'amidament de projecte: Superfície mesurada segons documentació gràfica de Projecte, sense duplicar cantonades ni encontres, deduint els buits de superfície major de 2 m².
Criteri de mesura d'obra: Es mesurarà la superfície realment executada segons especificacions de Projecte, sense duplicar cantonades ni encontres, seguint els criteris d'amidament exposats en la norma UNE 92305 per a les plaques de guix laminat i deduint els buits de superfície major de 2 m² per a la resta de plaques.

| Codi | Ut | Descripció | Rendiment | Preu | Import |
|---|---|---|---|---|---|
| mt12psg041c | m | Banda autoadhesiva desolidaritzant d'escuma de poliuretà de cel·les tancades, de 3,2 mm d'espessor i 70 mm d'amplada, resistència tèrmica 0,10 m²K/W, conductivitat tèrmica 0,032 W/(mK). (material) | 1.2 | 0.33 | 0.396 |
| mt12psg070d | m | Canal de perfil d'acer galvanitzat de 70 mm d'amplada, segons UNE-EN 14195. (material) | 0.9 | 1.63 | 1.467 |
| mt12psg060d | m | Muntant de perfil d'acer galvanitzat de 70 mm d'amplada, segons UNE-EN 14195. (material) | 2.15 | 2.01 | 4.322 |
| mt16lra080za | m² | Panell de llana mineral semirígid, no revestit, de 50 mm d'espessor, segons UNE-EN 13162, resistència tèrmica 1,35 m²K/W, conductivitat tèrmica 0,037 W/(mK), Euroclasse A1 de reacció al foc segons UNE-EN 13501-1 i factor de resistència a la difusió del vapor d'aigua 1, amb codi de designació MW-EN 13162-T2-AFr5. (material) | 1.05 | 2.6 | 2.730 |
| mt12pho010o | m² | Placa de ciment Pòrtland reforçat amb fibres, amb resistència al foc, amb baixa absorció superficial d'aigua, d'alta resistència a l'impacte, d'alta duresa superficial i amb aïllament acústic, Hydropanel "PROMAT", Euroclasse A2-s1, d0 de reacció al foc, segons UNE-EN 13501-1 de 1200x900 mm, amb les vores rebaixades, segons UNE-EN 12467. (material) | 2.1 | 28.57 | 59.997 |
| mt12psg081i | U | Cargol autoperforant rosca-xapa 3,5x9,5 mm. (material) | 2 | 0.01 | 0.020 |
| mt12pho020a | U | Cargol HP-SP-PH2 "PROMAT" 3,9x32. (material) | 14 | 0.01 | 0.140 |
| mt12psg220 | U | Fixació composta per tac i cargol 5x27. (material) | 1.6 | 0.06 | 0.096 |
| mt12pho040a | kg | Pasta de segellament Hydropanel RM Finisher "PROMAT"; rang de temperatura de treball de 5 a 30°C, per a aplicació manual amb cinta de segellament. (material) | 0.48 | 2.38 | 1.142 |
| mt12pho030a | m | Cinta de segellament Hydropanel Strip "PROMAT", de 50 mm d'amplada. (material) | 3.2 | 0.04 | 0.128 |
| mo053 | h | Oficial 1ª muntador de prefabricats interiors. (mà d'obra) | 0.839 | 29.34 | 24.616 |
| mo100 | h | Ajudant muntador de prefabricats interiors. (mà d'obra) | 0.839 | 25.28 | 21.210 |
| % | % | Costos directes complementaris | 2 % | 116.264 | 2.325 |
|  |  | Costos directes |  |  | 118.589 |

Residus:
- col·locació: mt12psg041c; factor de residu 0.06
- col·locació: mt12psg070d Canal de perfil d'acer galvanitzat de 70 mm d'amplada, segons UNE-EN 14195; factor de residu 0.0174914
- col·locació: mt12psg060d Muntant de perfil d'acer galvanitzat de 70 mm d'amplada, segons UNE-EN 14195; factor de residu 0.0159886
- col·locació: mt16lra080za; factor de residu 0.048
- col·locació: mt12pho010o; factor de residu 0.0252
- col·locació: mt12psg081i Cargol autoperforant rosca-xapa 3,5x9,5 mm; factor de residu 0.00555556
- col·locació: mt12pho020a Cargol HP-SP-PH2 "PROMAT" 3,9x32; factor de residu 0.005
- col·locació: mt12pho040a; factor de residu 0.0075
- col·locació: mt12pho030a Cinta de segellament Hydropanel Strip "PROMAT", de 50 mm d'amplada; factor de residu 0.0439474

## Recursos

**mt12psg041c** m Banda autoadhesiva desolidaritzant d'escuma de poliuretà de cel·les tancades
Dades tècniques: Cost energètic 2.361 MJ; Emissió de CO2 0.115 kg; Codi LER 17 06 04; Massa de l'element 0.0157 kg; Volum 0.000026 m3
Residus:
- embalatge: re170203 Plàstic. (component de residu); rendiment 0.001 kg; Codi LER 17 02 03; Massa de l'element 1 kg; Volum 0.001667 m3

**mt12psg070d** m Canal de perfil d'acer galvanitzat de 70 mm d'amplada, segons UNE-EN 14195
Dades tècniques: Cost energètic 93.319 MJ; Emissió de CO2 2.860 kg; Codi LER 17 04 05; Massa de l'element 0.7 kg; Volum 0.000333 m3
Residus:
- embalatge: re170203 Plàstic; rendiment 0.005 kg

**mt12psg060d** m Muntant de perfil d'acer galvanitzat de 70 mm d'amplada, segons UNE-EN 14195
Dades tècniques: Cost energètic 93.351 MJ; Emissió de CO2 2.862 kg; Codi LER 17 04 05; Massa de l'element 0.7 kg; Volum 0.000333 m3
Residus:
- embalatge: re170203 Plàstic; rendiment 0.006 kg

**mt16lra080za** m² Panell de llana mineral semirígid
Dades tècniques: Cost energètic 117.905 MJ; Emissió de CO2 3.115 kg; Codi LER 17 06 04; Massa de l'element 2 kg; Volum 0.003333 m3
Residus:
- embalatge: re170203 Plàstic; rendiment 0.024 kg

**mt12pho010o** m² Placa de ciment Pòrtland reforçat amb fibres
Dades tècniques: Cost energètic 207.498 MJ; Emissió de CO2 6.520 kg; Codi LER 17 01 01; Massa de l'element 13.08 kg; Volum 0.00872 m3
Residus:
- embalatge: re170201 Fusta. (component de residu); rendiment 0.561 kg; Codi LER 17 02 01; Massa de l'element 1 kg; Volum 0.000909 m3
- embalatge: re170203 Plàstic; rendiment 0.24 kg

**mt12psg081i** U Cargol autoperforant rosca-xapa 3,5x9,5 mm
Dades tècniques: Cost energètic 0.009 MJ; Emissió de CO2 0.001 kg; Codi LER 17 04 05; Massa de l'element 0.0009 kg
Residus:
- embalatge: re150101 Envasos de paper i cartró. (component de residu); rendiment 0.001 kg; Codi LER 15 01 01; Massa de l'element 1 kg; Volum 0.001333 m3

**mt12pho020a** U Cargol HP-SP-PH2 "PROMAT" 3,9x32
Dades tècniques: Cost energètic 0.018 MJ; Emissió de CO2 0.002 kg; Codi LER 17 04 05; Massa de l'element 0.0018 kg
Residus:
- embalatge: re150101 Envasos de paper i cartró; rendiment 0.001 kg

**mt12pho040a** kg Pasta de segellament Hydropanel RM Finisher "PROMAT"; rang de temperatura de treball de 5 a 30°C
Dades tècniques: Cost energètic 13.573 MJ; Emissió de CO2 0.475 kg; Codi LER 17 08 02; Massa de l'element 1 kg; Volum 0.001 m3
Residus:
- embalatge: re170203 Plàstic; rendiment 0.028 kg

**mt12pho030a** m Cinta de segellament Hydropanel Strip "PROMAT", de 50 mm d'amplada
Dades tècniques: Cost energètic 5.954 MJ; Emissió de CO2 -0.056 kg; Codi LER 17 02 03; Massa de l'element 0.0038 kg; Volum 0.000006 m3
Residus:
- embalatge: re170201 Fusta; rendiment 0.04 kg
