# Envà de plaques de guix laminat

- Propietat de l'arxiu: CYPE Ingenieros S.A.
- Format: FIEBDC-3/2016
- Programa: Generador de preus de la construcció. CYPE Ingenieros, S.A.
- Data: 06/06/2025
- Divisa: EUR
- Costos indirectes: 3 %
- IVA: 21 %

## F Façanes i particions

### FB Envà d'entramat autoportant

#### FBY De plaques de guix laminat

**FBY010** m² Envà de plaques de guix laminat.
Envà senzill (15+48+15)/400 (48) (2 normal), amb plaques de guix laminat, de 78 mm de gruix total, amb nivell de qualitat de l'acabat estàndard (Q2), format per una estructura simple de perfils de xapa d'acer galvanitzat de 48 mm d'amplada, a base de muntants (elements verticals) separats 400 mm entre si, amb disposició normal "N" i canals (elements horitzontals), a la què es cargolen dues plaques en total (una placa tipus normal en cada cara, de 15 mm d'espessor cada placa). Inclús banda acústica de dilatació autoadhesiva; fixacions per a l'ancoratge de canals i muntants metàl·lics; cargols per a la fixació de les plaques; cinta de paper amb reforç metàl·lic i pasta i cinta per al tractament de junts.
Criteri de valoració econòmica: El preu inclou la resolució de trobades i punts singulars, però no inclou l'aïllament a col·locar entre els muntants.
Inclou: Replanteig i traçat en el forjat inferior i en el superior dels envans a realitzar. Col·locació de banda d'estanquitat i canals inferiors, sobre paviment acabat o base de seient. Col·locació de banda d'estanquitat i canals superiors, sota forjats. Col·locació i fixació dels muntants sobre els elements horitzontals. Tall de les plaques. Fixació de les plaques per al tancament d'una de les cares de l'envà. Fixació de les plaques per al tancament de la segona cara de l'envà. Replanteig de les caixes per a allotjament de mecanismes elèctrics i de pas d'instal·lacions, i posterior perforació de les plaques. Tractament de junts.
Criteri d'amidament de projecte: Superfície mesurada segons documentació gràfica de Projecte, sense duplicar cantonades ni encontres, seguint els criteris d'amidament exposats en la norma UNE 92305.
Criteri de mesura d'obra: Es mesurarà la superfície realment executada segons especificacions de Projecte, sense duplicar cantonades ni encontres, seguint els criteris d'amidament exposats en la norma UNE 92305.

| Codi | Ut | Descripció | Rendiment | Preu | Import |
|---|---|---|---|---|---|
| mt12psg041b | m | Banda autoadhesiva desolidaritzant d'escuma de poliuretà de cel·les tancades, de 3,2 mm d'espessor i 50 mm d'amplada, resistència tèrmica 0,10 m²K/W, conductivitat tèrmica 0,032 W/(mK). (material) | 1.2 | 0.24 | 0.288 |
| mt12psg070c | m | Canal de perfil d'acer galvanitzat de 48 mm d'amplada, segons UNE-EN 14195. (material) | 0.7 | 1.31 | 0.917 |
| mt12psg060c | m | Muntant de perfil d'acer galvanitzat de 48 mm d'amplada, segons UNE-EN 14195. (material) | 2.75 | 1.58 | 4.345 |
| mt12psg010b | m² | Placa de guix laminat A / UNE-EN 520 - 1200 / longitud / 15 / amb les vores longitudinals afinades. (material) | 2.1 | 5.03 | 10.563 |
| mt12psg081c | U | Cargol autoperforant 3,5x25 mm. (material) | 38 | 0.01 | 0.380 |
| mt12psg220 | U | Fixació composta per tac i cargol 5x27. (material) | 1.6 | 0.06 | 0.096 |
| mt12psg035a | kg | Pasta de material d'unió, segons UNE-EN 14496. (material) | 0.1 | 0.48 | 0.048 |
| mt12psg030a | kg | Pasta de segellament, segons UNE-EN 13963. (material) | 0.6 | 0.99 | 0.594 |
| mt12psg040a | m | Cinta microperforada de paper, segons UNE-EN 13963. (material) | 3.2 | 0.04 | 0.128 |
| mt12psg040b | m | Cinta de paper amb reforç metàl·lic, segons UNE-EN 14353. (material) | 0.3 | 0.41 | 0.123 |
| mo053 | h | Oficial 1ª muntador de prefabricats interiors. (mà d'obra) | 0.355 | 30.63 | 10.874 |
| mo100 | h | Ajudant muntador de prefabricats interiors. (mà d'obra) | 0.355 | 26.39 | 9.368 |
| % | % | Costos directes complementaris | 2 % | 37.724 | 0.754 |
|  |  | Costos directes |  |  | 38.478 |

Residus:
- col·locació: mt12psg041b; factor de residu 0.06
- col·locació: mt12psg070c Canal de perfil d'acer galvanitzat de 48 mm d'amplada, segons UNE-EN 14195; factor de residu 0.0187621
- col·locació: mt12psg060c Muntant de perfil d'acer galvanitzat de 48 mm d'amplada, segons UNE-EN 14195; factor de residu 0.0176845
- col·locació: mt12psg010b Placa de guix laminat A / UNE-EN 520 - 1200 / longitud / 15 / amb les vores longitudinals afinades; factor de residu 0.018
- col·locació: mt12psg081c Cargol autoperforant 3,5x25 mm; factor de residu 0.00533333
- col·locació: mt12psg035a Pasta de material d'unió, segons UNE-EN 14496; factor de residu 0.03
- col·locació: mt12psg030a Pasta de segellament, segons UNE-EN 13963; factor de residu 0.03
- col·locació: mt12psg040a Cinta microperforada de paper, segons UNE-EN 13963; factor de residu 0.0440299
- col·locació: mt12psg040b Cinta de paper amb reforç metàl·lic, segons UNE-EN 14353; factor de residu 0.044

## Recursos

**mt12psg041b** m Banda autoadhesiva desolidaritzant d'escuma de poliuretà de cel·les tancades
Dades tècniques: Cost energètic 1.712 MJ; Emissió de CO2 0.083 kg; Codi LER 17 06 04; Massa de l'element 0.0112 kg; Volum 0.000019 m3
Residus:
- embalatge: re170203 Plàstic. (component de residu); rendiment 0.001 kg; Codi LER 17 02 03; Massa de l'element 1 kg; Volum 0.001667 m3

**mt12psg070c** m Canal de perfil d'acer galvanitzat de 48 mm d'amplada, segons UNE-EN 14195
Dades tècniques: Cost energètic 77.382 MJ; Emissió de CO2 2.373 kg; Codi LER 17 04 05; Massa de l'element 0.58 kg; Volum 0.000276 m3
Residus:
- embalatge: re170203 Plàstic; rendiment 0.005 kg

**mt12psg060c** m Muntant de perfil d'acer galvanitzat de 48 mm d'amplada, segons UNE-EN 14195
Dades tècniques: Cost energètic 77.405 MJ; Emissió de CO2 2.374 kg; Codi LER 17 04 05; Massa de l'element 0.58 kg; Volum 0.000276 m3
Residus:
- embalatge: re170203 Plàstic; rendiment 0.005 kg

**mt12psg010b** m² Placa de guix laminat A / UNE-EN 520 - 1200 / longitud / 15 / amb les vores longitudinals afinades
Dades tècniques: Cost energètic 325.486 MJ; Emissió de CO2 4.847 kg; Codi LER 17 08 02; Massa de l'element 12.38 kg; Volum 0.01238 m3
Residus:
- embalatge: re170203 Plàstic; rendiment 0.004 kg

**mt12psg081c** U Cargol autoperforant 3,5x25 mm
Dades tècniques: Cost energètic 0.022 MJ; Emissió de CO2 0.002 kg; Codi LER 17 04 05; Massa de l'element 0.0015 kg
Residus:
- embalatge: re150101 Envasos de paper i cartró. (component de residu); rendiment 0.001 kg; Codi LER 15 01 01; Massa de l'element 1 kg; Volum 0.001333 m3

**mt12psg035a** kg Pasta de material d'unió, segons UNE-EN 14496
Dades tècniques: Cost energètic 5.138 MJ; Emissió de CO2 0.246 kg; Codi LER 17 08 02; Massa de l'element 1 kg; Volum 0.001 m3
Residus:
- embalatge: re170203 Plàstic; rendiment 0.02 kg

**mt12psg030a** kg Pasta de segellament, segons UNE-EN 13963
Dades tècniques: Cost energètic 12.798 MJ; Emissió de CO2 0.436 kg; Codi LER 17 08 02; Massa de l'element 1 kg; Volum 0.001 m3
Residus:
- embalatge: re170203 Plàstic; rendiment 0.02 kg

**mt12psg040a** m Cinta microperforada de paper, segons UNE-EN 13963
Dades tècniques: Cost energètic 0.004 MJ; Emissió de CO2 0.006 kg; Codi LER 20 01 01; Massa de l'element 0.0067 kg; Volum 0.000009 m3

**mt12psg040b** m Cinta de paper amb reforç metàl·lic, segons UNE-EN 14353
Dades tècniques: Cost energètic 4.511 MJ; Emissió de CO2 0.348 kg; Codi LER 20 01 01; Massa de l'element 0.06 kg; Volum 0.00008 m3
