# Pilastra

- Propietat de l'arxiu: CYPE Ingenieros S.A.
- Format: FIEBDC-3/2016
- Programa: Generador de preus de la construcció. CYPE Ingenieros, S.A.
- Data: 13/06/2024
- Divisa: EUR
- Costos indirectes: 3 %
- IVA: 21 %

## F Façanes i particions

### FD Defenses

#### FDB Balustrades

**FDB020** U Pilastra.
Pilastra de pedra tosca acabat rústic per balustrada de secció quadrada de 25x25x90 cm, col·locada en tancaments i rebuda amb morter de ciment i calç, industrial, M-5. Inclús acabament en forma de copa jardinera de 27x27x20 cm, replantejament, rejuntat i neteja.
Inclou: Neteja i preparació del cantell de recolzament. Replanteig, presentació i muntatge en sec de les peces. Col·locació de les peces d'acabament. Rejuntat i perfilat de junts amb morter de ciment.
Criteri d'amidament de projecte: Nombre d'unitats previstes, segons documentació gràfica de Projecte.
Criteri de mesura d'obra: Es mesurarà el nombre d'unitats realment executades segons especificacions de Projecte.

| Codi | Ut | Descripció | Rendiment | Preu | Import |
|---|---|---|---|---|---|
| mt20bhp045g | U | Pilar quadrat de pedra tosca acabat rústic per balustrada, 25x25x90 cm, inclús base. (material) | 1 | 37.45 | 37.450 |
| mt20bhp065jf | U | Acabament copa jardinera de pedra tosca acabat rústic per pilastra de balustrada, 27x27x20 cm. (material) | 1 | 8.5 | 8.500 |
| mt08aaa010a | m³ | Aigua. (material) | 0.006 | 1.5 | 0.009 |
| mt09mif010Ma | t | Morter industrial per a obra de paleta, de ciment i calç, color blanc, categoria M-5 (resistència a compressió 5 N/mm²), subministrat en sacs, segons UNE-EN 998-2. (material) | 0.002 | 107.48 | 0.215 |
| mo020 | h | Oficial 1ª construcció. (mà d'obra) | 0.24 | 28.42 | 6.821 |
| mo113 | h | Peó ordinari construcció. (mà d'obra) | 0.246 | 23.81 | 5.857 |
| % | % | Costos directes complementaris | 2 % | 58.852 | 1.177 |
|  |  | Costos directes |  |  | 60.029 |

Residus:
- col·locació: mt20bhp045g Pilar quadrat de pedra tosca acabat rústic per balustrada, 25x25x90 cm, inclús base; factor de residu 0.0154
- col·locació: mt20bhp065jf Acabament copa jardinera de pedra tosca acabat rústic per pilastra de balustrada, 27x27x20 cm; factor de residu 0.0154
- col·locació: mt09mif010Ma; factor de residu 0.0063

## Recursos

**mt20bhp045g** U Pilar quadrat de pedra tosca acabat rústic per balustrada, 25x25x90 cm, inclús base
Dades tècniques: Cost energètic 86.802 MJ; Emissió de CO2 3.128 kg; Codi LER 01 04 13; Massa de l'element 39.1 kg; Volum 0.026067 m3

**mt20bhp065jf** U Acabament copa jardinera de pedra tosca acabat rústic per pilastra de balustrada, 27x27x20 cm
Dades tècniques: Cost energètic 97.014 MJ; Emissió de CO2 3.496 kg; Codi LER 01 04 13; Massa de l'element 43.7 kg; Volum 0.029133 m3

**mt08aaa010a** m³ Aigua
Dades tècniques: Cost energètic 60.000 MJ; Emissió de CO2 30.000 kg

**mt09mif010Ma** t Morter industrial per a obra de paleta
Dades tècniques: Cost energètic 2101.336 MJ; Emissió de CO2 182.161 kg; Codi LER 17 01 01; Massa de l'element 1000 kg; Volum 0.666667 m3
Residus:
- embalatge: re150101 Envasos de paper i cartró. (component de residu); rendiment 14.286 kg; Codi LER 15 01 01; Massa de l'element 1 kg; Volum 0.001333 m3
- embalatge: re170201 Fusta. (component de residu); rendiment 0.769 kg; Codi LER 17 02 01; Massa de l'element 1 kg; Volum 0.000909 m3
- embalatge: re170203 Plàstic. (component de residu); rendiment 0.301 kg; Codi LER 17 02 03; Massa de l'element 1 kg; Volum 0.001667 m3
