# Barana de vidre. Sistema "CORTIZO"

- Propietat de l'arxiu: CYPE Ingenieros S.A.
- Format: FIEBDC-3/2016
- Programa: Generador de preus de la construcció. CYPE Ingenieros, S.A.
- Data: 28/10/2025
- Divisa: EUR
- Costos indirectes: 3 %
- IVA: 21 %

## F Façanes i particions

### FD Defenses

#### FDY Sistemes de baranes de vidre

**FDY030** m Barana de vidre. Sistema "CORTIZO".
Sistema de barana de vidre View Crystal "CORTIZO", sense passamans, format per perfil continu en "U" d'aliatge d'alumini 6063 T6, acabat anoditzat amb el segell EWAA-EURAS, que garanteix el gruix i la qualitat del procés d'anoditzat, provat per a una càrrega de 0,8 kN/m aplicada sobre la vora superior del vidre segons CTE DB SE-AE, d'altura màxima 110 cm, per a vidre trempat laminar de seguretat, compost per dues llunes de 6 mm d'espessor, unides mitjançant dues làmines incolores de butiral de polivinil, de 0,38 mm d'espessor cadascuna. Inclús ancoratge mecànic d'expansió d'acer zincat per a la fixació sobre la cara superior del forjat.
Inclou: Marcat dels punts de fixació. Aplomat i anivellació. Fixació dels ancoratges. Muntatge d'elements complementaris.
Criteri d'amidament de projecte: Longitud mesurada a eixos, segons documentació gràfica de Projecte.
Criteri de mesura d'obra: Es mesurarà a eixos, la longitud realment executada segons especificacions de Projecte.

| Codi | Ut | Descripció | Rendiment | Preu | Import |
|---|---|---|---|---|---|
| mt25dbc100aa | m | Sistema de barana de vidre View Crystal "CORTIZO", sense passamans, format per perfil continu en "U" d'aliatge d'alumini 6063 T6, acabat anoditzat amb el segell EWAA-EURAS, que garanteix el gruix i la qualitat del procés de anoditzat, provat per a una càrrega de 0,8 kN/m aplicada sobre la vora superior del vidre segons CTE DB SE-AE, amb tascons i falques de goma per a la subjecció del vidre i ancoratge mecànic d'expansió d'acer zincat, d'alta resistència, per a la fixació sobre la cara superior del forjat. (material) | 1 | 103 | 103.000 |
| mt21ves015b | m² | Vidre trempat laminar de seguretat, compost per dues llunes de 6 mm d'espessor, unides mitjançant dues làmines incolores de butiral de polivinil, de 0,38 mm d'espessor cadascuna. Segons UNE-EN ISO 12543-2, UNE-EN 14449 i UNE-EN 12150-1 (material) | 1.1 | 125 | 137.500 |
| mo011 | h | Oficial 1ª muntador. (mà d'obra) | 1.814 | 30.63 | 55.563 |
| mo080 | h | Ajudant muntador. (mà d'obra) | 1.814 | 26.39 | 47.871 |
| % | % | Costos directes complementaris | 2 % | 343.934 | 6.879 |
|  |  | Costos directes |  |  | 350.813 |

Residus:
- col·locació: mt21ves015b; factor de residu 0.0055

## Recursos

**mt21ves015b** m² Vidre trempat laminar de seguretat
Dades tècniques: Cost energètic 421.446 MJ; Emissió de CO2 31.237 kg; Codi LER 17 02 02; Massa de l'element 30 kg; Volum 0.03 m3
Residus:
- embalatge: re170604 Materials d'aïllament diferents dels especificats en els codis 17 06 01 i 17 06 03. (component de residu); rendiment 0.016 kg; Codi LER 17 06 04; Massa de l'element 1 kg; Volum 0.001667 m3
