# Canaló per a enjardinament vertical amb cultiu semihidropònic en geoproductes, sistema Fytotextile "TERAPIA URBANA"

- Propietat de l'arxiu: CYPE Ingenieros S.A.
- Format: FIEBDC-3/2016
- Programa: Generador de preus de la construcció. CYPE Ingenieros, S.A.
- Data: 13/06/2024
- Divisa: EUR
- Costos indirectes: 3 %
- IVA: 21 %

## F Façanes i particions

### FJ Enjardinaments verticals

#### FJR Acabaments

**FJR020** m Canaló per a enjardinament vertical amb cultiu semihidropònic en geoproductes, sistema Fytotextile "TERAPIA URBANA".
Canaló prismàtic, de xapa d'acer galvanitzat, de 150x100 mm de secció i 1,2 mm de gruix, amb reixeta prefiltre; amb tub de drenatge de PVC corrugat, diàmetre nominal 50 mm, amb perforacions en tot el seu desenvolupament, per a recollida d'aigües d'enjardinament vertical amb cultiu semihidropònic en geoproductes, per a exterior, sistema Fytotextile RF "TERAPIA URBANA", amb una superfície major de 120 m²; format per peces preformades, fixades amb suports galvanitzats col·locats cada 50 cm, amb una pendent mínima del 0,5%, connexionat alsistema de recirculació.
Criteri de valoració econòmica: El preu no inclou el sistema de recirculació.
Inclou: Replanteig i traçat del canaló. Col·locació i subjecció d'abraçadores. Muntatge de les peces, partint del punt de desguàs. Empalmament de les peces. Connexió al sistema de recirculació.
Criteri d'amidament de projecte: Longitud mesurada segons documentació gràfica de Projecte.
Criteri de mesura d'obra: Es mesurarà la longitud realment executada segons especificacions de Projecte.

| Codi | Ut | Descripció | Rendiment | Preu | Import |
|---|---|---|---|---|---|
| mt36csg100a | m | Canaló prismàtic, de xapa d'acer galvanitzat, de 150x100 mm de secció i 1,2 mm de gruix, amb reixeta prefiltre. (material) | 1.1 | 35.36 | 38.896 |
| mt11tdc010a | m | Tub de drenatge de PVC corrugat, diàmetre nominal 50 mm, amb perforacions en tot el seu desenvolupament, per a la captació i conducció d'aigua en la creació de sistemes de drenatge. (material) | 1.1 | 1.86 | 2.046 |
| mt36csg030 | U | Material auxiliar per a canalons i baixants d'instal·lacions d'evacuació de xapa d'acer galvanitzat. (material) | 0.25 | 1.82 | 0.455 |
| mo011 | h | Oficial 1ª muntador. (mà d'obra) | 0.571 | 29.34 | 16.753 |
| mo080 | h | Ajudant muntador. (mà d'obra) | 0.245 | 25.28 | 6.194 |
| % | % | Costos directes complementaris | 2 % | 64.344 | 1.287 |
|  |  | Costos directes |  |  | 65.631 |

Residus:
- col·locació: mt36csg100a Canaló prismàtic, de xapa d'acer galvanitzat, de 150x100 mm de secció i 1,2 mm de gruix, amb reixeta prefiltre; factor de residu 0.02946
- col·locació: mt11tdc010a; factor de residu 0.08

## Recursos

**mt36csg100a** m Canaló prismàtic, de xapa d'acer galvanitzat, de 150x100 mm de secció i 1,2 mm de gruix, amb reixeta prefiltre
Dades tècniques: Cost energètic 84.056 MJ; Emissió de CO2 8.380 kg; Codi LER 17 04 05; Massa de l'element 3.276 kg; Volum 0.00156 m3
Residus:
- embalatge: re170201 Fusta. (component de residu); rendiment 0.011 kg; Codi LER 17 02 01; Massa de l'element 1 kg; Volum 0.000909 m3
- embalatge: re170203 Plàstic. (component de residu); rendiment 0.003 kg; Codi LER 17 02 03; Massa de l'element 1 kg; Volum 0.001667 m3

**mt11tdc010a** m Tub de drenatge de PVC corrugat
Dades tècniques: Cost energètic 15.996 MJ; Emissió de CO2 0.216 kg; Codi LER 17 02 03; Massa de l'element 0.146 kg; Volum 0.000243 m3
Residus:
- embalatge: re150104 Envasos metàl·lics. (component de residu); rendiment 0.001 kg; Codi LER 15 01 04; Massa de l'element 1 kg; Volum 0.001667 m3
- embalatge: re170201 Fusta; rendiment 0.034 kg
- embalatge: re170203 Plàstic; rendiment 0.003 kg
